# KH Lebach ctt
Angebotsaufforderung (GAEB DA XML 3.3, DA83)
Projekt: Ö087
Währung: EUR
Erstellt mit: GXML Toolbox V3.3 R20220330, ORCA AVA 27 27.00.00, 01.06.2026

## Allgemeine Vorbemerkungen
VERTRAGSART
Die Abrechnung der einzelnen Leistungen erfolgt auf Einheitspreisbasis gemäß § 4 VOB / A.

ABKÜRZUNGEN
In diesem Leistungsverzeichnis werden folgende Abkürzungen für die jeweiligen Vertragsparteien verwendet:

Auftraggeber: AG
Auftragnehmer: AN

Allgemeine Vorbemerkungen

BAUBESCHREIBUNG NACH VOB C / DIN 18 299

Bei der Baumaßnahme handelt es sich um ein Ersatzneubau eines Krankenhauses auf dem ehemaligen Parkplatz des Bestandskrankenhaus in Lebach. Das neue Gebäude schließt teilweise an das Bestands- krankenhaus bzw. der Dialyse an. Der Neubau wird an einen Anbau aus dem Jahr 2009 mit OP Abteilung und einer Dialyse Praxis angebaut. Nach Inbetriebnahme des Krankenhausneubaus werden nur noch die OP-Abteilung und die Dialyse-Praxis aus dem Bestand weiter betrieben. Das frühere Hauptgebäude des Krankenhauses wird - aufgrund brandschutztechnischer Mängel - nach der Inbetriebnahme des Neubaus nicht weiter genutzt. Als Vorabmaßnahmen wurden bereits Rodungsarbeiten und der Abbruch der Kapelle vorgenommen.

0.1 Angaben zur Baustelle
0.1.1 Lage der Baustelle, Umgebungsbedingungen, Zufahrtsmöglichkeiten und Beschaffenheit der Zufahrt sowie etwaige Einschränkungen bei ihrer Benutzung.

Bauherr:
cusanus trägergesellschaft trier mbH
Friedrich-Wilhelm-Str. 32
54290 Trier

Projekt:
Ersatzneubau Caritas Krankenhaus Lebach

Adresse Bauvorhaben:
Gelände des Krankenhauses Lebach
Heeresstraße 49
66822 Lebach

Die Haupterschließung erfolgt durch die östlich verlaufende B268. Der Durchgangsverkehr zum Krankenhaus und zur südlich des Baugeländes gelegenen DRK Rettungswache, muss jederzeit gewährleistet sein. Für den Zeitraum der Arbeiten stehen bedingt ausgewiesene Baustellenflächen zur Verfügung, siehe Baustellen- einrichtungsplan. Sämtliche Sperrungen von Flächen außerhalb der vorgegebenen BE Fläche sind mit dem Betreiber abzustimmen. Die Parkflächen entlang des Haupteingangs dürfen nicht verwendet und blockiert werden. Die Feuerwehrumfahrt um das Bestandsgebäude ist zu jeder Zeit freizuhalten.

Jegliche Fahrzeuge, insbesondere LKW und Kran sind beim Rückwärts- und Heranfahren unbedingt durch einen Einweiser zu sichern.

0.1.2  Besondere Belastungen aus Immissionen sowie besondere klimatische oder betriebliche Bedingungen

Krankenhausbetrieb:
Das Bestandskrankenhaus ist für die Dauer der Arbeiten vollumfänglich in Betrieb. Eine Gefährdung der Patienten bzw. eine Behinderung des Krankenhausbetriebes muss auf jeden Fall ausgeschlossen werden. Es ist darauf zu achten, dass aufgrund der hohen Sensibilität der Patienten, die Arbeiten soweit als möglich erschütterungs-, staub- und lärmarm zu erfolgen hat. Es sollen lärmmindernde Maschinen zum Einsatz kommen. Großgeräte wie z.B. Kräne sind mit Sanftanlauf auszustatten, um ein Ausfall der Stromversorgung zu vermeiden.

Die Rettungswege müssen zu jeder Zeit frei bleiben.

Lärmschutz:
Für den Schutz gegen Baulärm gelten außer den Anforderungen des BImSchG, der Allgemeinen Verwaltungsvorschrift gegen Baulärm - Geräuschimmission - , die Bundesschutzgesetze inkl. zugehöriger Verordnungen und Vorschriften zum Schutz gegen Baulärm und der zusätzlichen landesrechtlichen Vorschriften weiterhin folgende Festlegungen:
Die Bauarbeiten sind so durchzuführen, dass die einschlägigen gesetzlichen Anforderungen an den Lärmschutz (Allgemeine Verwaltungsvorschrift zum Schutz gegen Baulärm (AVV - Baulärm) eingehalten werden. Für die Arbeiten sind dem Stand der Technik bzw. der Lärmminderungstechnik entsprechende Bauverfahren und Baumaschinen zu verwenden.
Folgende Nachweise sind hierzu rechtzeitig vor Auführung und ohne weitere Aufforderung vom AN zu
erbringen:
- Angabe der beabsichtigten Bauverfahren sowie vorgesehenen Baumaschinen - Fotodokumentation. Durch
  den AN muss sichergestellt werden, dass die nachfolgend formulierten Anforderungen eingehalten werden.
  Laut der "Allgemeinen Verwaltungsvorschrift zum Schutz gegen Baulärm
- Geräuschimmissionen" (AVV Baulärm) hat der AN ferner folgende Immissionsrichtwerte zu beachten
  (örtliche Regelungen sind hierbei vorrangig zu beachten)
  Kurgebiete, Krankenhäuser und Pflegeanstalten tagsüber 45 dB(A) nachts 35 dB(A)

Hinweis: Als Nachtzeit gilt die Zeit von 20 Uhr bis 7 Uhr.
Ferner hat der AN auf möglichst schonende Bauverfahren sowie besondere Arbeitsweisen zurückzugreifen und für eine entsprechende Ausgestaltung der Baumaschinen zu sorgen. Der ausschließliche Einsatz geräuscharmer Baumaschinen nach dem neuesten Stand der Technik sowie die Beachtung von Schutzzeiten sind hierbei verpflichtend. Der AN hat vorgenanntes über aussagekräftige Unterlagen zu belegen. Folgende Nachweise sind hierzu vom AN zu erbringen:
- Auszüge aus Unterlagen, die Maßnahmen zur Lärmminderung nachweisen ( z.B . lärmfreie Zeiten
  [Bautagebuch] ,
- Einsatz lärmarmer Baumaschinen; Nachweis gemäß RAL - UZ53 Bautechnologische Prozesse, Abläufe
  sowie Einsatz lärmarmer Maschinen- und Geräte etc. [Datenblätter mit Auskunft zum Geräuschpegel
- Schallabschirmung [ Fotos] etc .), als Stichworte für die einfachsten Maßnahmen beim Bau können
  genannt werden ( unvollständige Aufzählung) : - Motoren wartender Fahrzeuge und Maschinen
  abzuschalten - lärmarme ( schallgekapselte) Maschinen und Geräte einzusetzen
- ist für besonders laute Arbeiten ( beispielsweise mit Kreissäge und Presslufthämmer) eine Einhausung mit
  schallschluckenden Materialien zu bauen. Vom AN ist nachzuweisen, dass die eingesetzten Maschinen der
  32 .BlmSchV ( Geräte- u . Maschinenlärmschutzverordnung) entsprechen. Es sind nur langsam laufende,
  staubarm arbeitende Bearbeitungsgeräte einzusetzen.

Staubschutz allgemein
Maschinen und Geräte sind mit einer wirksamen Absaugung versehen. Stäube sind an der Entstehungsstelle
möglichst vollständig zu erfassen und gefahrlos zu entsorgen. Die einschlägigen gesetzlichen Anforderungen
sind einzuhalten . Die Ausbreitung des Staubs auf unbelastete Arbeitsbereiche ist zu verhindern, soweit dies technisch möglich ist. Ablagerungen sind zu vermeiden. Zur Beseitigung werden Feucht- bzw. Nassverfahren
oder saugende Verfahren eingesetzt. Einrichtungen zum Abscheiden, Erfassen von Stäuben entsprechen dem aktuellen Stand der Technik. Die Einrichtungen werden regelmäßig gewartet und geprüft .

Erschütterungsschutz
Bauprozesse sind weitestgehend erschütterungsfrei zu gestalten. Wenn nennenswerte Erschütterungen unabdingbar sind, müssen die betreffenden Arbeiten mindestens 48 h vorab bei der OÜ angekündigt werden.

0.1.3 Art und Lage der baulichen Anlagen, z. B. auch Anzahl und Höhe der Geschosse

Allgemein:
Die Baumaßnahme umfasst den "Ersatzneubau Caritas Krankenhaus Lebach". Der Neubau entsteht auf dem Gelände des Bestandskrankenhauses in Lebach und soll größtenteils auf der ehemaligen Außenanlage bzw. Parkfläche entstehen. Das Krankenhaus bleibt während der Baumaßnahme in Betrieb. Die Zufahrten für Rettungsfahrzeuge zum Krankenhaus müssen jederzeit frei gehalten werden.

Dies gilt insbesondere für die Notfallversorgung in der zentralen Notaufnahme (ZNA).

Die Grenzen der BE Fläche sind zwingend einzuhalten. Jede Abweichung ist vorab durch die Bauleitung freizugeben. Jede Behinderung des Klinikbetrieb, insbesondere der Notaufnahme, muss unbedingt zu jeder Zeit vermieden werden.

Der sechsgeschossige (UG-2, UG-1, EG, 1.OG, 2.OG, 3.OG bzw. 4.OG als Technikraum) Gebäudekomplex wird östlich an das Bestandskrankenhaus angebaut. Die Geschosshöhen betragen ca. 3,50 m ab EG und ca. 3,70 m unterhalb EG. Im Süden grenzt dies an eine neu gebaute Stützwand an, im Osten an die Bundes- straße. Die Gebäudeabmessungen sind ca. 110 m x 100 m

Tragkonstruktion:
Das Gebäude wird als Massivbau in Fertigteilbauweise mit Einzelfenstern ausgeführt. Die Wände werden zum größten Teil als Stahlbeton Vollfertigteilwände (ca. 16 cm - 24 cm) ausgeführt, die Fassade besteht aus Sandwichelementen (Tragschale+Dämmung+Vorsatzschale, ca. 40 cm). Die Decken werden als Stahl- beton-Halbfertigteil-Decken bzw. Ortbetondecken (ca. 25 cm bis 32 cm) ausgebildet.

Die Gründung erfolgt mittels bewehrter Streifen- und Einzelfundamente und Bodenplatte jeweils frostfrei auf tragfähigem Baugrund bzw. auf Bohrpfählen. Es sind unterschiedliche Gründungsebene vorgesehen.

Die Dachkonstruktion besteht aus Stahlbeton-Halbfertigteil-Decken bzw. Ortbetondecken (ca. 25 cm bis 32 cm).

Dachbeläge:
Folgende Dachbeläge sind im Wesentlichen vorgesehen:
- Folienabdichtung
- überwiegend Betondecken, auf dem Technikdach ist ein Trapezblech vorgesehen

Außenwände:
- Sandwichelemente in Fertigteilbauweise (Tragschale [16 cm] + Dämmung [16 cm] + Vorsatzschale [8 cm],
  Gesamtdicke ca. 40 cm) bzw. Stahlbetonhohlwände (25 cm)
- Außentüren und Außenfenster aus Kunststoff und Aluminium
- Sonnenschutz aus elektrisch betriebenen Horizontal Lamellenstore

Innenwände:
- Vollfertigteilwände (10cm - 30cm) bzw. nichttragende Innenwände in Trockenbaukonstruktion als
  Metallständerwände mit Gipskartonbekleidung

Wandbekleidung:
teilweise Spachtelung, Fliesen in Sanitärbereichen, OP-Sälen, Nassräumen und Umkleiden

Innentüren:
- Türelemente mit und ohne Brandschutzanforderungen als
- Stahlblechtüren
- Rohrrahmentüren
- Holztüren
- Nassraumtüren
- Feuchtraumtüren
- Edelstahltüren
- Schiebetüren

 Folgende Bodenbeläge sind im Wesentlichen auf schwimmenden bzw . Verbundestrichen vorgesehen:
- Beschichtungen in Technik und Lagerräumen
- Fliesen in Nass- und Sanitärräume, Umkleiden und in Teilbereichen Putzräume bzw. OP Räumen
- PVC-Belag

Deckenbekleidung:
- Rohdecke, gespachtelt und gestrichen
- Abhangdecke als Rasterdecke oder Gipskartondecke

Erdarbeiten:
Für die Baugrube (unterhalb EG sind 2 Untergeschosse) werden Erdmassen abgetragen. Die Bestandsaußenanlage wird abgebrochen, abgetragen und neu profiliert.

0.1.4 Verkehrsverhältnisse auf der Baustelle, insbesondere Verkehrsbeschränkungen

Die Baustelle ist über die B268 zu erreichen. Auf die beengten örtlichen Verhältnisse wird ausdrücklich hingewiesen. Die dem AN auf dem für Lagerzwecke zugewiesenen Flächen sind unbedingt einzuhalten. Lagerflächen und Baustelleneinrichtungsflächen sind ausschließlich innerhalb des Baufeldes - gemäß Baustelleneinrichtungsplan - möglich. Alle zugewiesenen Flächen und Zufahrtsstraßen bzw. - wege sind sauber zu halten. Das Bestandskrankenhaus bleibt während der Baumaßnahme voll in Betrieb. Sämtliche Zufahrten/Rettungswege zum Krankenhaus müssen zu jedem Zeitpunkt für Rettungsfahrzeuge, Feuerwehr und Besucher bzw. Angestellte des Krankenhauses gewährleistet bleiben. Auf den kreuzenden Fussgängerverkehr durch Besucher ist besonders zu achten. Es gilt die StVO. Sperrungen und Baustellenverkehr auf der Bundesstraße/Zufahrtstraße zum Krankenhaus sind unzulässig. Die Zufahrts- straßen zum Krankenhaus/Bundesstraße sind immer frei zu halten und nicht Bestandteil des zugewiesenen Baufeldes. Dies gilt auch für die südlich zum Krankenhaus gelegene Rettungswache.

0.1.5 Für den Verkehr freizuhaltende Flächen

Der AN hat dafür Sorge zu tragen, dass die öffentlichen Straßen und die Zufahrtstraßen zum bestehenden Krankenhaus jederzeit für den Verkehr freigehalten werden und der fließende Verkehr nicht behindert wird. Parkplätze, insbesondere die als reserviert gekennzeichneten, dürfen grundsätzlich nicht belegt werden. Sperrungen oder Teilsperrungen sind grundsätzlich im Vorfeld mit den AG bzw. Behörden im Vorfeld abzustimmen. Die Sperrungen bzw. Teilserrungen sind gemäß den gültigen Vorschriften zu sichern. Die Verkehrsssicherung erfolgt durch den AN. Feuerwehraufstellflächen und Ihre Zufahrten bzw. Flächen vor den Hydranten sind jederzeit freizuhalten.

Das Freihalten von Zufahrten gilt insbesondere auch für die zentrale Notaufnahme (ZNA) im Krankenhaus.

Das Parken innerhalb des Baufeldes ist aufgrund der Platzverhältnisse untersagt. Flächen für die Anlieferung stehen zur Verfügung. Anlieferungen sind im Vorfeld mit der Örtlichen Bauüberwachung abzustimmen.

0.1.6 Lage, Art, Maße und Nutzbarkeit von Transporteinrichtungen und Transportwegen, z.B. Montageöffnungen

Siehe Baustelleneinrichtungsplan. Für den Innenausbau wird bauseits ein Bauaufzug gestellt. Die Koordinierung mit anderen Firmen zur Nutzung des Bauaufzugs obliegt dem Unternehmer.

0.1.7 Lage, Art, Anschlusswerte und Bedingungen für das Überlassen von Anschlüssen für Wasser, Energie und Abwasser

Siehe hierzu die besonderen Vertragsbedingungen

Bauwasser:
Bauwasser wird dem AN bis zum Übergabepunkt im Baufeld kostenlos zur Verfügung gestellt.

Abwasser:
Abwassereinrichtungen werden bauseits gestellt.

Baustrom:
Baustrom wird dem AN kostenlos zur Verfügung gestellt. Es werden kostenfrei Hauptverteilungen und Unterverteilungen auf der Baustelle an zentralen Stellen bzw. geschossweise aufgestellt. Der AN kann diese nach Bedarf auf seine Kosten ergänzen. Zusätzliche Leitungszuführungen sind eigenständig zu schützen und zu sichern. Elektrische Großverbraucher, wie z.B. Kräne, sind mit einem Sanftanlauf auszuführen, um ein Ausfall der Stromversorgung bei der Baumaßnahme zu vermeiden.

Der AN hat sämtliche Ver- und Entsorgungsanlagen ab dem Übergabepunkt im Baufeld, zur Erbringung aller seiner Leistungen aus der Leistungsbeschreibung, sowie seiner eigenen Baustelleneinrichtung komplett in Eigenregie zu übernehmen. Die hierfür erforderlichen Maßnahmen werden nicht gesondert vergütet.

Es ist verboten, Bauabfälle und Reinigungsausscheidungen (z.B. Farbreste, Putz- und Estrichreste, Spachtelungen usw.) im öffentlichen Kanalnetz zu entsorgen.

0.1.8 Lage und Ausmaß der vom Auftragnehmer für die Ausführung seiner Leistungen zur Benutzung oder Mitbenutzung überlassenen Flächen und Räume

Lagerplätze für den AN sind nur innerhalb des Baufeldes möglich bzw. alternativ nach vorheriger Abstimmung mit dem AG.

Aufgrund der beengten Gegebenheiten vor Ort, sind die Lagerflächen begrenzt. Jegliches Aufstellen von - beispielsweise - Einrichtungs-, Material- oder Schuttconatiner muss mit der örtlichen Bauüberwachung abgestimmt werden. Der Bedarf ist 14 Tagen vor Anlieferung an die örtliche Bauüberwachung schriftlich anzumelden.

Bauseits werden durch den AG Sanitärcontainer zur Nutzung durch die AN in erforderlicher Anzahl zur Verfügung gestellt.

Die ausgewiesenen Stellflächen für beispielsweise Material- und Schuttcontainer sind dem vorliegenden Baustelleneinrichtungsplan des Bauherrn zu entnehmen und zwingend einzuhalten. Der AN hat grundsätzlich kein Anspruch auf bestimmte Flächen. Abweichungen zum Baustelleneinrichtungsplan müssen mit ausreichendem Vorlauf mit der örtlichen Bauüberwachung besprochen werden.

Eventuelle Mannschafts- und Materialcontainer sind dem Leistungsstand anzupassen. Nach Abschluss einzelner Leistungen ist die Anzahl zwingend - aufgrund der beengten Verhältnisse vor Ort - anzupassen.

0.1.9 Bodenverhältnisse, Baugrund und seine Tragfähigkeit, Ergebnisse von Bodenuntersuchungen

Ein Baugrundgutachten liegt vor.

0.1.10 Hydrologische Werte von Grundwasser und Gewässern. Art, Lage, Abfluss, Abflussvermögen und Hochwasserverhältnisse von Vorflutern. Ergebnisse von Wasseranalysen.

Das Baugrundgutachten liegt vor. Die Bauamaßnahme ist in einer festgesetzten Wasserschutzzone (C 55, Lebach Ost) geplant.

Betankungen und Wartungen dürfen nur auf befestigten Flächen stattfinden.

0.1.11 Besondere umweltrechtliche Vorschriften

Rückbau- und Abbruchmaßnahmen haben - aufgrund des Krankenhausbetriebes - erschütterungs-, lärm- und staubarm zu erfolgen.

0.1.12 Besondere Vorgaben für die Entsorgung, z.B. Einschränkungen für die Beseitugung von Abwasser und Abfall

Zu beseitigende Materialien, Abfälle und Abwässer jeder Art sind entsprechend der aktuellen Fassung der Abfallsatzung des Landkreises bzw. der Gemeinde und der Abfallnachweisverordnung des Bundes zu entsorgen. Entsrechend den deutschen Bestimmungen ist der anfallende Bauschutt getrennt zu entsorgen. Farb- und Lösungsmittelreste, die durch z.B. das Reingen von Farbpinseln und/oder Farbrollen entsanden sind, dürfen nicht über das Schmutzwassersystem oder Müllcontainer auf der Baustelle beseitigt werden.

Abbruchmaterial, Abfall, Bauschutt, Verpackungsmaterialien und ähnlicher Abfall sind auf eine zugelassene Mülldeponie außerhalb der Einrichtung abzufahren.

Es dürfen keine Abfälle in Straßenabläufe, Toiletten oder Mülltonnen geworfen werden. Der AN hat dafür zu sorgen, dass keine Verschmutzung des Grundwassers bzw. Bodens durch unsachgemäße Lagerung von flüssigen Brennstoffen, chemischen Mitteln und farbmaterialien verursacht wird. Die Entsorgung hat den gültigen rechtlichen Vorschriften zu erfolgen.

Es ist verboten, Bauabfälle und Reinigungsausscheidungen (z.B. Farbreste, Putz- und Estrichreste, Spachtelungen usw.) im öffentlichen Kanalnetz zu entsorgen.

0.1.13 Schutzgebiete oder Schutzzeiten im Bereich der Baustelle, z.B. wegen Forderungen des Gewässers-, Boden-, Natur-, Landschafts- oder Immissionsschutzes; vorliegende Fachgutachten oder dergleichen.

Die Baumaßnahme ist in einer festgesetzten Wasserschutzzone (C 55, Lebach Ost) geplant.

0.1.14 Art und Umfang des Schutzes von Bäumen, Pflanzenbeständen, Vegetationsflächen, Verkehrsflächen, bauteilen, bauwerken, Grenzsteinen und dergleichen im Bereich der Baustelle

Die als Lagerflächen genutzten Bereiche sowie die das Gebäude umgebenden Flächen und Straßen sind vor Verunreinigungen zu schützen und nach Arbeitsende wieder in den ursprünglichen Zustand zu versetzen. Die Staubbelastung der umliegenden Flächen ist während der Abbrucharbeiten auf ein Minimum zu reduzieren.

0.1.15 Art und Umfang der Regelung und Sicherung des öffentlichen Verkehrs

keine besonderen Einschränkungen

0.1.16 Bekannte oder vermutete Hindernisse im bereich der Baustelle, z.B. Leitungen, Kabel, Dräne, Kanäle, Bauwerksreste und, soweit bekannt, deren Eigentümer

Im Baugrubenbereich befinden sich Gas-, Wasser-, Abwasserleitungen sowie Strom-, und Kommunikations- leitungen. Vor Beginn der Rückbau- und Erdarbeiten sind durch den AN die aktuellsten Leitungspläne einzuholen und mit dem Facility Management des Krankenhauses abzustimmen. Der AN hat sich über die Lage aller Abwasser- und Versorgungsleitungen sowie von Kabeln und Leitungen bei den entsprechenden Dienststellen zu informieren. Eine gesonderte Vergütung hierfür erfolgt nicht.
Vor dem Trennen der Elektroleitungen ist eine Freimessung erforderlich, um die Außerbetriebnahme der Leitungen zu gewährleisten. vorab ist die entsprechende Freigabebestätigung bei den Versorgungsträgern einzuholen.
Bei allen Netzabtrennungen ist die Ver- und Entorgung der Bestandsgebäude stets sicherzustellen. Etwaige technisch unvermeidliche Unterbrechungen der Ver- und Entsorgung sind innerhalb von 4 Wochen schriftlich bei den Versorgern zu beantragen und mit dem AG abzustimmen.
Die bisher bekannten, im Baugelände vorhandenen Anlagen, insbesondere intakte Abwasser- und Versorgungsleitungen, sind in den beigefügten Plänen enthalten. Diese sind bei Bauarbeiten am Gebäude und den dazugehörigen Außenanlagen vor Beschädigungen zu schützen.

Die bisher bekannten im Baugelände vorhandenen Leitungen, Kabel, Kanäle usw. sind in den beigefügten Plänen enthalten. Zur genauen Lokalisierung sind vor Grabungsbeginn Suchgräben, bzw. Suchschlitze anzulegen.

0.1.17 Bestätigung, dass die im jeweiligen Bundesland geltenden Anforderungen zur Erkundungs- und ggfs. Räumungsmaßnahmen hinsichtlich Kampfmittel erfüllt wurden

Eine Kampfmittelfreiheitsbescheinigung liegt vor.

Allgemein kann das Vorhandensein von Fundmunition nie restlos ausgeschlossen werden. Beim Auffinden von Blindgängern sind die Arbeiten sofort einzustellen und die zuständigen Stellen (OÜ, Bauleitung, Polizei, Kampfmittelräumdienst, Bauherrschaft) zu benachrichtigen. Es wird darauf hingewiesen, dass der AN generell bei Erdarbeiten eine visuelle Beobachtung der Aushubmassen bzw. des Baugrundes mindestens durch den Maschinenführer durchzuführen hat. Diese Leistungen sind in die Einheitspreise einzukalkulieren.

0.1.18 Gegebenenfalls gemäß der Baustellenverordnung getroffene Maßnahmen

SIGE-Plan (Sicherheits- und Gesundheitsschutzplan). Diese Baumaßnahme unterliegt der Baustellen- verordnung (BaustellV) vom 10. Juni 1998. Somit sind die allgemeinen Grundsätze nach Paragraph 4 des Arbeitsschutzgesetzes Bestandteil jeder Leistung.

Der Auftraggeber stellt den Sicherheits- und Gesundheitsschutzkoordinator (SIGEKO) für die gesamte Baumaßnahme.

Der SIGEKO erstellt den SIGE-Plan in Abstimmung mit dem Bauablaufplan der Baumaßnahme.

Die Tätigkeit des SIGEKO's befreit den AN nicht von der Abstimmungspflicht mit den anderen Unternehmer entsprechend § 8 ArbschG und DGUV-V 1, Grundsätze der Prävention (§ 6 UVV Allgemeine Vorschriften)

Gemäß der Baustellenverordnung getroffene Maßnahmen
Entsprechend der Verordnung über Sicherheits- und Gesundheitsschutz auf Baustellen (Baustellen- verordnung - BaustellV) hat der Bauherr für diese Baumaßnahme einen Sicherheits- und Gesundheitsschutz- koordinator (SiGeKo) beauftragt.
Die vom SiGeKo erstellte Sicherheits - und Gesundheitsschutzdokumentation gilt für diese Baustelle. Sie kann auf der Baustelle eingesehen werden. Für alle sich aus der Sicherheits- und Gesundheits- schutzdokumentation ergebenden Leistungen des Unternehmers und deren Umsetzung während der gesamten Bauzeit, erfolgt keine gesonderte Vergütung. Vorhandene Schutzabdeckungen, Geländer oder Ähnliches, die zu Durchführung der Arbeiten vorübergehend entfernt werden müssen, sind wieder ordnungs- gemäß herzustellen. Für die Dauer der Entfernung müssen alle Gefahrenstellen durch geeignete Maßnahmen unfallsicher abgesperrt und beschildert werden. Kosten, welche auf Grund mangelhafter Sicherheitsmaßnahmen entstehen, sind durch den Verursacher zu tragen (z.B. verlängerte Standzeiten, zusätzliche Sicherheitsmaßnahmen etc. ).

0.1.19 Besondere Anordnungen, Vorschriften und Maßnahmen der Eigentümer oder der anderen Weisungsberechtigten von Leitungen, Kabeln, Dränen, Kanälen, Straßen, Wegen, Gewässern, Gleisen, Zäunen und dergleichen im Bereich der Baustelle

keine besonderen Einschränkungen.

0.1.20 Art und Umfang von Schadstoffbelastungen, z.B. des Bodens, der Gewässer, der Luft, der Stoffe und Bauteile, vorliegende Fachgutachten oder dergleichen

Siehe Baugrundgutachten.

0.1.21 Art und Zeit der vom Auftraggeber veranlassten Vorarbeiten

Vorhandene Bäume wurden vor Baubeginn gefällt und die Baumkronen sowie das Astwerk gefällter Bäume entfernt. Der zurückgelassene restliche Abraum bestehend aus Astwerk, Holzresten, Blattwerk und Baumresten ist aufzunehmen und einer Verwertung zuzuführen.

0.1.22 Arbeiten anderer Unternehmer auf der Baustelle

Im Baufeld werden weitere Unternehmer tätig sein, sodass eine ständige Abstimmung über die geplanten Arbeiten untereinander erfolgen muss. Für den erhöhten Koordinierungsaufwand mit anderen auf der Baustelle arbeitenden Firmen erfolgt keine gesonderte Vergütung. Der Mehraufwand ist bei der Kalkulation der Einheitspreise einzurechnen.

0.2 Angaben zur Ausführung
0.2.1 Vorgesehene Arbeitsabschnitte, Arbeitsunterbrechungen und Arbeitsbeschränkungen nach Art, Ort und Zeit sowie Abhängigkeit von Leistungen anderer

Das Baufeld wird durch das bestehende Krankenhaus sowie die Zufahrtsstraßen und bestehende Gebäude im südlichen Teil des Baufeldes begrenzt.
Der Krankenhausbetrieb muss während der Dauer der Bauarbeiten uneingeschränkt gewährleistet sein. Die Erschwernisse durch den Krankenhausbetrieb sind bei der Kalkulation zu berücksichtigen. Für die Erschwernisse und Einschränkungen bei der Bauausführung erfolgt keine gesonderte Vergütung. Die Arbeiten erfolgen parallel mit den Arbeiten anderer Gewerke. Dies ist einzukalkulieren. Ein Anspruch auf unterbrechungsfreie und kontinuierliche Ausführung der Arbeiten besteht nicht.

0.2.2 Besondere Erschwernisse während der Ausführung, z.B. Arbeiten in Räumen, in denen der Betrieb weiterläuft, Arbeiten im Bereich von Verkehrswegen oder bei außergewöhnlichen äußeren Einflüssen.

Der Verkehr darf außerhalb der Baustelle nicht behindert werden.

Für jegliche Trenn- und Schweißarbeiten sowie Arbeiten mit offener Feuererscheinung und Lötarbeiten sind in unmittelbarer Nähe in entsprechender Anzahl Feuerlöscher vorzuhalten, die den gesetzlichen Bestimmungen und Unfallverhütungsvorschriften entsprechen.

Die Lagerung nicht unmittelbar verwendeter brennbarer Baustoffe ist im Gebäude selbst und auch außerhalb nicht erlaubt. Diese Stoffe sind nach jedem Arbeitstag von der Baustelle zu entfernen.

0.2.3 Besondere Anforderungen für Arbeiten in kontaminierten Bereichen, gegebenfalls besondere Anordnungen für Schutz- und Sicherheitsmaßnahmen.

siehe hierzu vorliegendes Baugrundgutachten.

0.2.4 Besondere Anforderungen an die Baustelleneinrichtung und Entsorgungseinrichtungen, z.B. Behälter für die getrennte Erfassung

Auf die örtlichen Verhältnisse infolge des Krankenhausbetriebs und angrenzende Bundesstraße bzw. Gebäude (Unterkunftsräume für Krankenhausmitarbeiter) im südlichen Bereich wird ausdrücklich hingewiesen. Für die Zwischenlagerung von Aushubmaterial auf der Baustelle (dies ist nur in einer sehr begrenzten Menge möglich, unter Absprache mit der örtlichen Bauüberwachung) sowie Lagerung von Baumaterial, Baugeräten und Einrichtungen für den Baubetrieb stehen nur die im Baustelleneinrichtungsplan markierten Bereiche zur Verfügung. Tagesunterkünfte werden bauseits gestellt. Während der Bauphase ist die Baustelle gegen das Betreten Unbefugter zu sichern. Tägliches Kontrollieren ist einzukalkulieren. es erfolgt keine gesonderte Vergütung.

Ein genauer Plan über die Lagerflächen des AN ist vor Baubeginn dem AG vorzulegen. Dieser Plan ist mit dem AG abzustimmen und während der gesamten Bauzeit verbindlich einzuhalten.

Vom Baustellenbetrieb darf keine Grundwassergefährdung ausgehen. Beim Einsatz von Baumaschinen und Geräten muss mit besonderer Sorgfalt gearbeitet werden. Fahrzeuge und Baumaschinen sind gegen Kraftstoff- und Ölverluste zu sichern. Das Betanken, Reparieren und Abschmieren von Maschinen und Fahrzeugen ist unabhängig von der jeweiligen Wasserschutzzone innerhalb des Baufeldes nur auf der hierfür vorgesehenen Fläche zulässig.

Vor ihrem erstmaligen Einsatz auf der Baustelle und während des Betriebes sind die Baumaschinen täglich durch den vom AN benannten Verantworlichen auf Dichtheit hinsichtlich Schmier- und Treibstoffverlusten zu prüfen. Über die Kontrolle ist Buch zu führen.

Defekte Baumschinen sind unverzüglich von der Baustelle zu entfernen. Eine Reparatur vor Ort ist unzulässig.

Geräte zur Aufnahme von ausgelaufenem Öl oder Treibstoff sind auf der Baustelle ständig bereitzuhalten. Außerdem sind ölsaugende Stoffe, die das Eindringen des Öls in den Untergrund hemmen, in ausreichender Menge (siehe Herstellerangabe) auf der Baustelle zu lagern.

Die Lagerung von wassergefährdenden Stoffen, insbesondere Öl, Benzin, Dieselöl und Bindemittel ist nur in fest verschließbaren Fässern und nur in geringen, dem augenblicklichen Bedarf dienenden Mengen vorübergehen gestattet. Die Behälter snd in dichte und für das gelagerte Medium zugelassene Auffangwannen zu stellen. Der Rauminhalt der Wannen ist so zu bemessen, dass das gesamte Lagervolumen zurückgehalten wird.

Seitlich gelagertes Material und Bauschutt sind für die Dauer der Lagerung mit wasserdichten Folien abzudecken. Die Folien sind sturmfest zu sichern.

Zusätzliche Container dürfen nur in Abstimmung mit dem AG gestellt werden. Die Lage der Materialcontainer usw. müssen vor Aufstellung durch den AN mit dem AG abgeklärt werden.

0.2.5 Besonderheiten der Regelung und Sicherung des Verkehrs, ggfs. auch wieweit der Auftraggeber die Durchführung der erforderlichen Maßnahmen übernimmt.

Aufgrund des intakten Krankenhaus- sowie Rettungsdienstbetriebs werden erhöhte Anforderungen an die Regelung und Sicherung des Baustellenverkehrs erforderlich. Die hierdurch entstehenden Einschränkungen und Erschwernisse bei der Bauausführung sind bei der Kalkulation der Preise zu berücksichtigen. Hierfür erfolgt keine gesonderte Vergütung. Die Verkehrssicherungspflicht und damit sämtliche Verkehrs- sicherungsmaßnahmen im Bereich der öffentlichen Verkehrsflächen sowie der im Baufeld liegenden und angrenzenden Straßen und Wege für Baustellenzufahrten und -abfahrten, sowie Lagerplätze usw., sind Sache des AN. Sämtliche Arbeiten sind unter Aufrechterhaltung des öffentlichen Verkehrs sowie Baustellenverkehrs anderer im Baufeld tätiger Baufirmen auszuführen. Die anliegenden Straßen, Fahrwege und Parkplätze sind generell freizuhalten.

0.2.6 Besondere Anforderungen an das Auf- und Abbauen sowie Vorhalten von Gerüsten

Entfällt

0.2.7 Mitbenutzung fremder Gerüste, Hebezeuge, Aufzüge, Aufenthalts- und Lagerräume, Einrichtungen und dergleichen durch den Auftragnehmer

Entfällt

0.2.8 Wie lange, für welche Arbeiten und ggfs. für welche Beanspruchung der Auftragnehmer Gerüste, Hebezeuge, Aufzüge, Aufenthalts- und Lagerräume, Einrichtungen und dergleichen für andere Unternehmer vorzuhalten hat

Entfällt

0.2.9 Verwendung oder Mitverwendung von wiederaufbereiteten (Recycling-) Stoffen

Entfällt

0.2.10 Anforderungen an wiederaufbereitete (Recycling-) Stoffe und an nicht genormte Stoffe und Bauteile

Entfällt

0.2.11 Besondere Anforderungen an Art, Güte und Umweltverträglichkeit der Stoffe und Bauteile, auch z.B. an die schnelle biologische Abbaubarkeit von Hilfsstoffen

Entfällt

0.2.12 Art und Umfang der vom Auftraggeber verlangten Eignungs- und Gütenachweise

wie z.B. Herstellernachweise, Zulassungsbescheide, Prüfbescheinigungen, Konformitätsbescheinigungen, Errichterbescheinigung, allgemeine bauaufsichtliche Zulassung, Fachkundebescheinigung, allgmeines bauaufsichtliches Prüfzeugnis, Fachbauleitererklärung sind vorzulegen. Angaben über vorzulegende Nachweise sind in den Gewerkespezifischen Vorbemerkungen benannt. Diese sind rechtzeitig vor Beginn der Arbeiten / Montage der Fachbauleitung zur Freigabe vorzulegen.

0.2.13 Unter welchen Bedingungen auf der Baustelle gewonnene Stoffe verwendet werden dürfen oder müssen oder einer anderen Verwertung zuzuführen sind.

Entfällt

0.2.14 Art, Zusammensetzung und Menge der aus dem Bereich des Auftraggebers zu entsorgenden Böden, Stoffe und Bauteile; Art der Verwertung oder bei Abfall die Entsorgungsanlage; Anforderungen an die Nachweise über Transporte, Entsorgung und die vom Auftraggeber zu tragenden Entsorgungskosten

Im Leistungstext der einzelnen Positionen ist vorgegeben, ob der bei der Ausführung der vertraglichen Leistungen anfallende Wertstoff bzw. Abfall bei der Entsorgung zu verwerten oder zu beseitigen ist.

0.2.15 Art, Anzahl, Menge oder Masse der Stoffe und Bauteile, die vom Auftraggeber beigestellt werden, sowie Art, genaue Bezeichnung des Ortes und Zeit Ihrer Übergabe.

Entfällt

0.2.16 In welchem Umfang der Auftraggeber Abladen, Lagern und Transport von Stoffen und Bauteilen übernimmt oder dafür dem Auftragnehmer Geräte oder Arbeitskräfte zur Verfügung stellt.

Entfällt

0.2.17 Leistungen für andere Unternehmer

Entfällt

0.2.18 Mitwirken beim Einstellen von Anlageteilen und bei der Inbetriebnahme von Anlagen im Zusammenwirken mit anderen Beteiligten, z.B. mit dem Auftragnehmer für die Gebäudeautomation

Siehe jeweilige Leistungsverzeichnisposition

0.2.19 Benutzung von Teilen der Leistung vor der Abnahme

Entfällt

0.2.20 Übertragung der Wartung während der Dauer der Verjährungsfrist für die Gewährleistungsansprüche für maschinelle und elektronische sowie elektronische Anlagen oder Teile davon bei denen die Wartung Einfluss auf die Sicherheit und die Funktionsfähigkeit hat (vergleiche § 13 Nr. 4 Abs. 2 VOB/B), durch einen besonderen Wartungsvertrag.

siehe Leistungsverzeichnispositionen in den jeweiligen Gewerken. Wartungsangebote sind gemäß den gewerkespezifischen Vorbemerkungen vorzulegen

0.2.21 Abrechnung nach bestimmten Zeichnungen oder Tabellen

Entfällt

0.3 Einzelangaben bei Abweichungen von den ATV

Entfällt

0.4 Einzelangaben zu Nebenleistungen und Besonderen Leistungen

Entfällt

0.5 Abrechnungseinheiten

siehe hierzu einzelne Positionen

## ZTV - Zusätzliche technische Vertragsbedingungen
ZTV - Zusätzliche technische Vertragsbedingungen

1. Normen und Vorschriften

Für die Leistungen dieses Gewerkes gelten die VOB Teil C, insbesondere ATV DIN 18299, ATV DIN 18363 Maler- / Lackierarbeiten, sowie die Allgemein Anerkannten Regeln der Technik und die zum Zeitpunkt der Ausführung gültigen DIN-Normen.

Ergänzend wird u. a. auf folgende Regeln und Bestimmungen zudem besonders hingewiesen:
 * BAF Bundesverband Ausbau und Fassade im ZDB,
 * BFS Bundesausschuss Fare und Sachwertschutz e.V.,
 * DGUV: Deutsche Gesetzliche Unfallversicherung e.V.,
 * DIN: Deutsches Institut für Normung e.V.,
 * RAL: Deutsches Institut für Gütesicherung und Kennzeichnung e.V.,
 * Deutsche Bauchemie e.V.,
 * IVD: Industrieverband Dichtstoffe e.V.,
 * ift Rosenheim GmbH,
 * DIN in jeweils aktueller Fassung.

2. Vorbereitung und Planung

Rechtzeitig vor Beginn der Ausführung hat der AN eigenverantwortlich vorgegebene Maße und benannte Höhen auf Übereinstimmung durch Nivellement zu prüfen. Bei Überschreitung der Toleranzgrenzen, insbesondere Winkeltoleranzen, ist der AG unverzüglich zu verständigen.

Der AN plant eigenverantwortlich seinen baustelleninternen Arbeitsablauf. Hieraus folgernd sind alle eventuellen bauablaufbedingten Aufwendungen für Hebezeuge, Arbeitsbühnen, Mobilkraneinsätze, Bau- zwischenzustände, Provisorien, Unterstützungen, Lehren etc. integraler Leistungsbestandteil des AN und werden nicht gesondert vergütet, soweit nicht in Leistungspositionen ausdrücklich abweichend beschrieben.

Das Bauwerk wird in mehreren Bauabschnitten errichtet. Insgesamt muss der Bieter von bis zu zwei zeitlich getrennten Bauabschnitten ausgehen. Die Kosten für die Ausführung in mehreren Bauabschnitten und dadurch resultierender Mehraufwendungen werden nicht gesondert vergütet und sind in die entsprechenden Positionen einzurechnen.

Soweit Toleranzen aus Vorleistungen vom AN beseitigt werden, erstellt der AN vor Beseitigung oder Ausgleich der Toleranzen ein Aufmaß über diese Leistungen und legt es dem AG zur Prüfung des Vergütungsanspruches vor. Nach Leistungserbringung ist die Abrechnung des Aufwands nicht mehr nachvollziehbar.

Vor Beginn der Arbeiten sind vom AN folgende Themen zu prüfen und ggf. zu planen:
- Überprüfung der Materialverträglichkeit und Eignung der Beschichtungssysteme für die beschriebenen
  Untergründe,
- Überprüfung der Beschichtungssysteme hinsichtlich der Verwendbarkeit an den jeweiligen Einbauorten,
- Abstimmen eines Farbkonzeptes zur Berücksichtigung bei der Auswahl der Beschichtungssysteme,
- Abstimmung verschiedener Beschichtungssysteme hinsichtlich der Aufbringreihenfolge,
- Überprüfung aller Untergründe aus Trag- und Haftzugfestigkeit sowie auf Eignung gemäß DIN 18363,
Eine gesonderte Vergütung hierfür erfolgt nicht, die Kosten sind in die Einheitspreise einzurechnen.

3. Ausführungshinweise

Für den Beschichtungsaufbau einschließlich Haftgrund / Tiefengrund, Abtönstoffen und dergleichen sind Produkte eines Herstellers und einer Produktlinie zu verwenden, sowie dem für die Nutzung vorgesehenen Systemaufbau des Herstellers auszuführen. Bei nicht eindeutigen Produktbezeichnungen hat der AN umgehend und unaufgefordert entsprechende Nachweise vorzulegen. Abweichungen bedürfen der ausdrück- lichen Zustimmung des AG.

Das Abdecken und Abkleben von Türdrückern, Rosetten, Klingeln etc. ist Bestandteil der Schutzmaßnahmen des AN und wird nicht gesondert vergütet. Die Kosten sind in die entsprechenden Positionen einzurechnen.
Abdeckungen von Steckdosen und Schaltern werden erst im Anschluss an die Malerarbeiten montiert

Werden im Leistungsverzeichnis Stärken der Tönungen angegeben, so gelten folgende Unterteilungen, wobei ein fließender Übergang möglich ist, für deckende Beschichtungen:
- hell getönt, Hellbezugswert > 65,
- mittel getönt, Hellbezugswert > 25 und < 65,
- satt getönt, Hellbezugswert < 25.

Alle verwendeten Materialien müssen umweltfreundlich sein. Der AN legt entsprechende Nachweise vor.

Bei desinfektionsmittelbeständigen Beschichtungen hat der AN dem AG den Nachweis zu erbringen, dass diese gegen alle eingesetzten Flächen-Desinfektionsmittel (Amine, QAVs, Sauerstoff- Abspalter und Alkohole 70-80%) beständig sind.

Von angemischten Farbtönen ist dem AG je Farbton jeweils ein 2,5 Liter Originalgebinde für Ausbesserungs- arbeiten unaufgefordert zu überlassen. Von Tapeten ist mindestens eine Rolle je Muster zu übergeben. Die Kosten hierfür werden nicht gesondert vergütet und sind einzurechnen.

4. Zusätzliche Kalkulationshinweise

Die nachfolgenden Leistungspositionen beschreiben grundsätzlich die gebrauchsfertige Leistung, einschließlich der Lieferung und der Montage bzw. Herstellung, sofern im Positions- oder Hinweistext nicht anders angegeben. Dies beinhaltet auch sämtliche dafür erforderliche Lohn-, Material- und Gerätekosten.

Die Dokumentation der ausgeführten Leistungen ist Bestandteil des Leistungsumfangs des AN und wird nicht gesondert vergütet. Die Kosten hierfür sind einzurechnen.

SiGeKo:
Für alle sich aus der Sicherheits- und Gesundheitsschutzdokumentation ergebenden Leistungen des Unternehmers und deren Umsetzung während der gesamten Bauzeit, erfolgt keine gesonderte Vergütung.

Arbeiten anderer Unternehmer auf der Baustelle:
Im Baufeld werden weitere Unternehmer tätig sein. Zeitgleich laufen im Gebäudeinneren andere Ausbaugewerke (z. B. Trockenbau, Türen, Bodenbeläge, Fliesen, Schreiner etc.) und Gewerke der Technischen Gebäudeausstattung (z. B. Heizung, Lüftung, Sanitär, Elektro etc.) sowie Arbeiten im Bereich der Außenanlagen.
Es muss eine ständige Abstimmung über die geplanten Arbeiten unter- einander erfolgen. Hierzu finden regelmäßige Baubesprechungen statt. Der AN hat daran teilzunehmen. Für diesen erhöhten Koordinierungsaufwand und die Abstimmung mit anderen auf der Baustelle arbeitenden Firmen erfolgt keine gesonderte Vergütung. Der Mehraufwand ist bei der Kalkulation der Einheitspreise ein- zurechnen.

Laufender Krankenhausbetrieb während der Arbeiten:
Der Krankenhausbetrieb muss während der Dauer der Bauarbeiten uneingeschränkt gewährleistet sein, dies gilt insbesondere für die nahegelegene Rettungswache. Die Zufahrtswege für den Rettungswagen sind zu jeder Zeit freizuhalten. Materialtransporte haben ausschließlich über die ausgewiesene Baustellenzufahrt zu erfolgen und sind im Vorfeld mit der Bauüberwachung zu koordinieren, um eine reibungslose Baustellen- logistik zu gewährleisten. Die Erschwernisse durch den Krankenhausbetrieb sind bei der Kalkulation zu berücksichtigen. Für die Erschwernisse und Einschränkungen bei der Bauausführung erfolgt keine gesonderte Vergütung. Ein Anspruch auf unterbrechungsfreie und kontinuierliche Ausführung der Arbeiten besteht nicht.

Bauaufzug:
Bauseits wird ein Bauaufzug zur Verfügung gestellt. Der Bauaufzug im Gebäudeinneren führt vom Unter- geschoss 2 bis in das Obergeschoss 3. Die Abmessungen des Fahrkorbs betragen ca. 130 x 260 cm und sind für Großpaletten geeignet.
Der Bauaufzug kann von allen Gewerken genutzt werden. Daher muss der Auftragnehmer mit Wartezeiten rechnen. Eine gesonderte Vergütung erfolgt nicht. Die Kosten hierfür sind in die entsprechenden Einheitspreise einzurechnen.

5. Ausführungsfristen:

siehe hierzu beigefügtes Formblatt 214 Besondere Vertragsbedingungen für Bauverträge (BVB).

6. Anlagen:

Die nachfolgend aufgeführten Unterlagen sind Bestandteil der Verdingungsunterlage und somit bei der Kalkulation und Preisermittlung zu berücksichtigen:

* Baustelleneinrichtungsplan, Index 05 vom 09.10.2025

* Grundrisspläne Neubau
 UG 2, Index 07 vom 09.02.2026
 UG 1, Index 07 vom 09.02.2026
 EG, Index 08 vom 09.02.2026
 OG 1, Index 06 vom 09.02.2026
 OG 2, Index 06 vom 09.02.2026
 OG 3, Index 05 vom 09.02.2026
 OG 4, Index 06 vom 09.02.2026

* Schnitte Neubau
 A-A, Index03 vom 01.08.2025
 B-B, Index03 vom 01.08.2025
 C-C, Index02 vom 01.08.2025
 D-D, Index02 vom 01.08.2025
 Treppenhaus 01, Index 03 vom 04.02.2025
 Treppenhaus 02, Index 02 vom 04.02.2025
 Treppenhaus 03, Index 01 vom 04.02.2025

* Ansichten Neubau
 Norden / Süden, Index 03 vom 05.06.2025
 Osten / Westen, Index 03 vom 05.06.2025

* Deckenspiegel
 UG 2, Index 03 vom 13.04.2026
 UG 1, Index 03 vom 13.04.2026
 EG, Index 03 vom 13.04.2026
 OG 1, Index 03 vom 13.04.2026
 OG 2, Index 02 vom 13.04.2026
 OG 3, Index 02 vom 13.04.2026
 OG 4, Index 02 vom 13.04.2026

* Details
 Detail Fenster 2-flg mit Raffstorekasten, Index 02 vom 28.11.2024
 Wanddetail Horizontalschnitt, Index 01 vom 12.12.2024
 Treppenquerschnitt (Treppenlauf), Index 02 vom 16.04.2026

## Bieterangaben
Fabrikatsangaben

vom Bieter anzugeben:

Grundierung:

 Fabrikat:  ǀ__________ǀ

 Typ:  ǀ__________ǀ

Spachtelung:

 Fabrikat:  ǀ__________ǀ

 Typ:  ǀ__________ǀ

Vliesbekleidung:

 Fabrikat:  ǀ__________ǀ

 Typ:  ǀ__________ǀ

Dispersionsanstrich:

 Fabrikat:  ǀ__________ǀ

 Typ:  ǀ__________ǀ

Dispersionsanstrich, reinigungsfähig:

 Fabrikat:  ǀ__________ǀ

 Typ:  ǀ__________ǀ

Dispersionsanstrich, desinfektionsmittelbeständig:

 Fabrikat:  ǀ__________ǀ

 Typ:  ǀ__________ǀ

## 312 Wandbeläge, Maler- und Lackierarbeiten, Beschichtungen

### Titel 01 Baustelleneinrichtung

**01.1 Baustelleneinrichtung**
*** Pauschalposition
Baustelle für sämtliche, in der Leistungsbeschreibung aufge- führten Leistungen einrichten, für die Dauer der Ausführung vor- halten und wieder räumen, für die Dauer der Arbeiten, einschl. aller erforderlichen Werkzeuge, Geräte, Transporte, Lager, Unterkünfte, sowie Kosten für Auf- und Abbau, sowie Umbau, einschl. Ausführung der Leistung in bis zu zwei Bauabschnitten
Menge: 1,000 psch

**01.2 Zusätzliche Baustelleneinrichtung**
Zusätzliche Baustelleneinrichtung, über die zwei Einsätze der Position "Baustelleneinrichtung" hinaus, für sämtliche, in der Leistungsbeschreibung aufgeführten Leistungen, wie zuvor beschrieben, einrichten und wieder räumen, auf besondere Anweisung des AG
Menge: 1,000 Stk

*Hinweis*

**01.3 Mobile Gerüste**
*** Pauschalposition
Mobile Gerüste, mit Seiten- und Rückenschutz, zugelassener Gerüstbelag, für sämtliche Leistungen dieser Ausschreibung, in ausreichender Anzahl liefern, montieren, umsetzen, vorhalten während der Bauzeit, nach Fertigstellung abbauen und ab- transportieren, für Arbeiten über 3,50 m Standhöhe über Gerüststandfläche, Arbeitshöhe bis ca. 4,00 m
Menge: 1,000 psch

### Titel 02 Untergrundvorbehandlung

**02.1 Untergrund reinigen, Wandflächen**
Untergrund reinigen, Wandflächen und Leibungen, Untergrund Stahlbeton roh bzw. Mauerwerk verputzt oder Gipskarton gespachtelt, Verunreinigungen aus Staub und leicht an- haftendem Schmutz mechanisch bzw. händisch entfernen, auf- nehmen und fachgerecht entsorgen, Ausführung raumweise, in Teilflächen und Abschnitten

Untergrund schleifen wird gesondert vergütet
Menge: 34605,000 m²

**02.2 Untergrund reinigen, Deckenflächen u. Treppenunterseiten**
Untergrund reinigen, Deckenflächen und Untersichten von Treppen und Podesten, Untergrund Stahlbeton, Verunreini- gungen aus Staub und leicht anhaftendem Schmutz mechanisch bzw. händisch entfernen, aufnehmen und fach- gerecht entsorgen, Ausführung raumweise, in Teilflächen und Abschnitten

Untergrund schleifen wird gesondert vergütet
Menge: 1145,000 m²

**02.3 Untergrund reinigen, Unterrzüge, Deckensprünge, Stirnkanten**
Untergrund reinigen, Unterrzüge, Deckensprünge und Stirn- kanten, Untergrund Stahlbeton, Höhe bis ca. 35 cm, Abwicklung bis ca. 1,25 m/lfm, Verunreinigungen aus Staub und leicht an- haftendem Schmutz mechanisch bzw. händisch entfernen, auf- nehmen und fachgerecht entsorgen, Ausführung raumweise, in Teilflächen und Abschnitten

Untergrund schleifen wird gesondert vergütet
Menge: 180,000 m²

*Hinweis*
- - - - - - - - - - - - - - -

**02.4 Untergrund prüfen**
Untergrund prüfen, Wand- und Deckenflächen, Treppenunter- seiten, Unterzüge, Deckensprünge und Stirnflächen, Untergrund Stahlbeton roh bzw. Mauerwerk verputzt oder Gipskarton ge- spachtelt, durch Abklopfen, Kratzprobe, Benetzungsprobe u. Ä. auf Eignung sowie Trag- und ausreichende Haftzugfestigkeit prüfen, gemäß Herstellervorgabe, Schadstellen ermitteln und markieren, Ausführung raumweise in Teilflächen und Ab- schnitten
Menge: 35930,000 m²

*Hinweis*
- - - - - - - - - - - - - - -

**02.5 Untergrund schleifen, Wandflächen**
Untergrund schleifen und absaugen, Wandflächen und Leibungen, Grate und Betonspritzer, Untergrund Stahlbeton roh bzw. Mauerwerk verputtz oder Gipskarton gespachtelt, Aus- führung raumweise in Teilflächen und Abschnitten
Menge: 34605,000 m²

**02.6 Untergrund abfräsen, Wandflächen**
Untergrund abfräsen und absaugen, Wandflächen, Untergrund Stahlbeton roh, Abtragsdicke bis ca. 5 mm, Ausführung raum- weise in Teilflächen und Abschnitten
Menge: 5000,000 m²

**02.7 Untergrund schleifen, Deckenflächen**
Untergrund schleifen und absaugen, Deckenflächen, Grate und Betonspritzer, Untergrund Stahlbeton roh, gespachtelt, verputzt oder Gipskarton gespachtelt, Ausführung raumweise in Teil- flächen und Abschnitten
Menge: 1145,000 m²

*Hinweis*
- - - - - - - - - - - - - - -

**02.8 Grundierung, Tiefengrund, Wandflächen**
Grundanstrich, als Tiefengrund, auf Wandflächen und Leibungen, mit konservierungsmittel-, lösemittel- und weich- macherfreiem, wasserverdünnbaren Tiefgrund, vollfächig, auf gereinigten Untergrund aufbringen, haftvermittelnd, farblos, Ausführung raumweise, in Teilflächen und Abschnitten
Menge: 34605,000 m²

**02.9 Grundierung, Tiefengrund, Deckenflächen u. Treppenunterseiten**
Grundanstrich, als Tiefengrund, auf Deckenflächen und Treppenunterseiten, mit konservierungsmittel-, lösemittel- und weichmacherfreiem, wasserverdünnbaren Tiefgrund, vollfächig, auf gereinigten Untergrund aufbringen, haftvermittelnd, farblos, Ausführung raumweise, in Teilflächen und Abschnitten
Menge: 1145,000 m²

**02.10 Grundierung, Tiefengrund, Unterrzüge, Deckensprünge, Stirnkanten**
Grundanstrich, als Tiefengrund, auf Unterzügen, Decken- sprüngen und Stirnkanten von Decken und Treppen, mit konservierungsmittel-, lösemittel- und weichmacherfreiem, wasserverdünnbaren Tiefgrund, vollfächig, auf gereinigten Untergrund aufbringen, haftvermittelnd, farblos, Höhe bis ca. 35 cm, Abwicklung bis ca. 1,25 m/lfm, Ausführung raumweise, in Teilflächen und Abschnitten
Menge: 180,000 m²

### Titel 03 Wände und Stützen

**03.1 Spachtelung Ecken, Außenwände**
Spachtelung, von Fugen, in Ecken von Außenwänden, 90°, Dispersionsspachtelmasse, Betonwände, mittlere Schichtdicke bis ca. 3 mm, konservierungsmittel-, lösemittel- und weich- macherfrei, wasserdampfdiffusionsfähig, spritzfähig, einschl. erforderlicher Schleifarbeiten zum Erreichen der Oberflächen- qualität (Q3)
Menge: 180,000 m

**03.2 Spachtelung, Gewebe, Außenwände**
Spachtelung, von Fugen, mit Gewebeeinlage, in Außenwänden, Dispersionsspachtelmasse, Betonwände, mittlere Schichtdicke bis ca. 3 mm, konservierungsmittel-, lösemittel- und weich- macherfrei, wasserdampfdiffusionsfähig, spritzfähig, einschl. erforderlicher Schleifarbeiten zum Erreichen der Oberflächen- qualität (Q3) und Gewebeband, Breite bis ca. 50 cm
Menge: 420,000 m

**03.3 Spachtelung Ecken, Innenwände**
Spachtelung, von Fugen, in Ecken von Innenwänden, 90°, Dispersionsspachtelmasse, Betonwände, mittlere Schichtdicke bis ca. 3 mm, konservierungsmittel-, lösemittel- und weich- macherfrei, wasserdampfdiffusionsfähig, spritzfähig, einschl. erforderlicher Schleifarbeiten zum Erreichen der Oberflächen- qualität (Q3)
Menge: 1545,000 m

**03.4 Spachtelung, Gewebe, Innenwände**
Spachtelung, von Fugen, mit Gewebeeinlage, in Innenwänden, Dispersionsspachtelmasse, Betonwände, mittlere Schichtdicke bis ca. 3 mm, konservierungsmittel-, lösemittel- und weich- macherfrei, wasserdampfdiffusionsfähig, spritzfähig, eeinschl. erforderlicher Schleifarbeiten zum Erreichen der Oberflächen- qualität (Q3) und Gewebeband, Breite bis ca. 50 cm
Menge: 580,000 m

**03.5 Verfugung T-Wandstoß**
Spachtelung, T-Stößen, Wandanschluss, Wanddicke bis ca. 24 cm, Dispersionsspachtelmasse, Betonwände, mittlere Schicht- dicke bis ca. 15 mm, mehrlagig konservierungsmittel-, löse- mittel- und weichmacherfrei, wasserdampfdiffusionsfähig, spritz- fähig, einschl. erforderlicher Schleifarbeiten zum Erreichen der Oberflächenqualität (Q3) und Gewebeband, Breite bis ca. 100 cm
Menge: 105,000 m

**03.6 Spachtelung Wandflächen, Gipskarton, H bis 3,50m, Q3**
Spachtelung, vollflächig, Dispersionsspachtelmasse, auf Gips- kartonwänden, von Qualitätsstufe Q2 auf Q3, mittlere Schicht- dicke ca. 3 mm, konservierungsmittel-, lösemittel- und weich- macherfrei, wasserdampfdiffusionsfähig, spritzfähig, auf Wand- höhe bis ca. 3,50 m, einschl. erforderlicher Schleifarbeiten zum Erreichen der Oberflächenqualität (Q3)
Menge: 15610,000 m²

**03.7 Spachtelung Wandflächen, Beton, H bis 3,50m, Q3**
Spachtelung, vollflächig, Dispersionsspachtelmasse, auf Stahl- betonwänden, in Qualitätsstufe Q3, konservierungsmittel-, löse- mittel- und weichmacherfrei, wasserdampfdiffusionsfähig, spritz- fähig, auf Wandhöhe bis ca. 3,50 m, einschl. erforderlicher Schleifarbeiten zum Erreichen der Oberflächenqualität (Q3)
Menge: 17650,000 m²

**03.8 Spachtelung Wandflächen, H bis 3,50m, Q3, Kleinflächen**
Spachtelung, vollflächig, Dispersionsspachtelmasse, auf Beton- wänden oder Wänden aus Gipskarton, von Qualitätsstufe Q2 auf Q3, mittlere Schichtdicke ca. 3 mm, konservierungsmittel-, lösemittel- und weichmacherfrei, wasserdampfdiffusionsfähig, spritzfähig, auf Wandhöhe bis ca. 3,50 m, in Kleinflächen bis 2,5 m², einschl. erforderlicher Schleifarbeiten zum Erreichen der Oberflächenqualität (Q3)
Menge: 490,000 m²

**03.9 Spachtelung Leibungen, T 20cm, Q3**
Spachtelung, vollflächig, Dispersionsspachtelmasse, an Leib- ungen der Betonwände, von Qualitätsstufe Q2 auf Q3, mittlere Schichtdicke ca. 3 mm, konservierungsmittel-, lösemittel- und weichmacherfrei, wasserdampfdiffusionsfähig, spritzfähig, Tiefe der Leibung bis ca. 20 cm, Kanten gefast (ca. 3 cm), Wandhöhe bis ca. 3,50 m, einschl. erforderlicher Schleifarbeiten zum Erreichen der Oberflächenqualität (Q3)
Menge: 3601,000 m

**03.10 Spachtelung Leibungen, T 20-24cm, Q3**
Spachtelung, vollflächig, Dispersionsspachtelmasse, an Leib- ungen der Betonwände, von Qualitätsstufe Q2 auf Q3, mittlere Schichtdicke ca. 3 mm, konservierungsmittel-, lösemittel- und weichmacherfrei, wasserdampfdiffusionsfähig, spritzfähig, Tiefe der Leibung über ca. 20 cm bis ca. 24 cm, Kanten gefast (ca. 3 cm), Wandhöhe bis ca. 3,50 m, einschl. erforderlicher Schleif- arbeiten zum Erreichen der Oberflächenqualität (Q3)
Menge: 166,000 m

**03.11 Zulage Wandflächen, H über 3,50m, Q3**
Zulage für Wandhöhen über 3,50 m, Spachtelung, vollflächig
Menge: 140,000 m²

**03.12 Spachtelung Stützen, eckig, Q3**
Spachtelung, vollflächig, Dispersionsspachtelmasse, auf Stützen aus Beton, eckiger Querschnitt, Abmessungen von ca. 30/30 cm bis ca. 40/40 cm, von Qualitätsstufe Q2 auf Q3, mittlere Schichtdicke ca. 3 mm, konservierungsmittel-, löse- mittel- und weichmacherfrei, wasserdampfdiffusionsfähig, spritz- fähig, auf Höhe bis ca. 3,50 m, einschl. erforderlicher Schleifarbeiten zum Erreichen der Oberflächenqualität (Q3)
Menge: 34,000 m

*Hinweis*
- - - - - - - - - - - - - - -

**03.13 Vliesbekleidung Wandflächen, H bis 3,50m**
Tapezieren der Wandflächen, gespachtelt oder verputzt, in Qualitätsstufe Q3, mit glatter Vliesbekleidung aus Glasvlies, Flächengewicht min. 140 gr/m², Verarbeitung im Doppelschnitt- verfahren, Wandhöhen bis ca. 3,50 m, einschl. Kleber nach Herstellervorgabe
Menge: 33260,000 m²

**03.14 Vliesbekleidung Wandflächen, H bis 3,50m, Kleinflächen**
Tapezieren der Wandflächen, in Kleinflächen bis 2,5 m² ge- spachtelt oder verputzt, in Qualitätsstufe Q3, mit glatter Vlies- bekleidung aus Glasvlies, Flächengewicht min. 140 gr/m², Verarbeitung im Doppelschnittverfahren, Wandhöhen bis ca. 3,50 m, einschl. Kleber nach Herstellervorgabe
Menge: 490,000 m²

**03.15 Vliesbekleidung Leibungen, T 20cm**
Tapezieren der Leibungen, Tiefe bis ca. 20 cm, Kanten gefast (ca. 3 cm), gespachtelt oder verputzt, in Qualitätsstufe Q3, mit glatter Vliesbekleidung aus Glasvlies, Flächengewicht min. 140 gr/m², Verarbeitung im Doppelschnittverfahren, einschl. Kleber nach Herstellervorgabe
Menge: 3601,000 m

**03.16 Vliesbekleidung Leibungen, T 20-24cm**
Tapezieren der Leibungen, Tiefe über ca. 20 bis 24 cm, Kanten gefast (ca. 3 cm), gespachtelt oder verputzt, in Qualitätsstufe Q3, mit glatter Vliesbekleidung aus Glasvlies, Flächengewicht min. 140 gr/m², Verarbeitung im Doppelschnittverfahren, einschl. Kleber nach Herstellervorgabe
Menge: 166,000 m²

**03.17 Zulage Wandflächen, H über 3,50m**
Zulage für Wandhöhen über 3,50 m, glatte Vliesbekleidung aus Glasvlies
Menge: 140,000 m²

**03.18 Vliesbekleidung Stützen, eckig**
Tapezieren der Stützen, gespachtelt oder verputzt, in Qualitäts- stufe Q3, eckiger Querschnitt, Abmessungen von ca. 30/30 cm bis ca. 40/40 cm, mit glatter Vliesbekleidung aus Glasvlies, Flächengewicht min. 140 gr/m², Verarbeitung im Doppelschnitt- verfahren, einschl. Kleber nach Herstellervorgabe
Menge: 34,000 m

*Hinweis*
- - - - - - - - - - - - - - -

**03.19 Dispersionsanstrich Wandflächen, H bis 3,50m**
Dispersionsanstrich, an Wandflächen, gespachtelt oder ver- putzt, in Qualitätsstufe Q3, mit glatter Vliesbekleidung (Maler- vlies, Glattvlies), bestehend aus Grund- und Schlussanstrich, mit konservierungsmittel-, lösemittel- und weichmacherfreier, stumpfmatter Dispersionsfarbe, Nassabriebbeständigkeit R- Klasse min. 2, Kontrastverhältnis H10-Klasse 1, Glanzgrad stumpfmatt, gut deckend, weiß bis hell getönt, Wandhöhen bis ca. 3,50 m
Menge: 19870,000 m²

**03.20 Dispersionsanstrich Wandflächen, H bis 3,50m, Kleinflächen**
Dispersionsanstrich, an Wandflächen, in Kleinflächen bis 2,5 m², gespachtelt oder verputzt, in Qualitätsstufe Q3, mit glatter Vliesbekleidung (Malervlies, Glattvlies), bestehend aus Grund- und Schlussanstrich, mit konservierungsmittel-, lösemittel- und weichmacherfreier, stumpfmatter Dispersionsfarbe, Nassabrieb- beständigkeit R-Klasse min 2, Kontrastverhältnis H10-Klasse 1, Glanzgrad stumpfmatt, gut deckend, weiß bis hell getönt, Wandhöhen bis ca. 3,50 m
Menge: 200,000 m²

**03.21 Dispersionsanstrich Leibungen, T 20cm**
Dispersionsanstrich, an Leibungen, Tiefe bis ca. 20 cm, Kanten gefast (ca. 3 cm), gespachtelt oder verputzt, in Qualitätsstufe Q3, mit glatter Vliesbekleidung (Malervlies, Glattvlies), bestehend aus Grund- und Schlussanstrich, mit konser- vierungsmittel-, lösemittel- und weichmacherfreier, stumpf- matter Dispersionsfarbe, Nassabriebbeständigkeit R-Klasse min. 2, Kontrastverhältnis H10-Klasse 1, Glanzgrad stumpfmatt, gut deckend, weiß bis hell getönt
Menge: 2311,000 m

**03.22 Dispersionsanstrich Leibungen, T 20-24cm**
Dispersionsanstrich, an Leibungen, Tiefe über ca. 20 bis 24 cm, Kanten gefast (ca. 3 cm), gespachtelt oder verputzt, in Qualitätsstufe Q3, mit glatter Vliesbekleidung (Malervlies, Glatt- vlies), bestehend aus Grund- und Schlussanstrich, mit konser- vierungsmittel-, lösemittel- und weichmacherfreier, stumpf- matter Dispersionsfarbe, Nassabriebbeständigkeit R-Klasse min. 2, Kontrastverhältnis H10-Klasse 1, Glanzgrad stumpfmatt, gut deckend, weiß bis hell getönt
Menge: 166,000 m

**03.23 Zulage Wandflächen, H über 3,50m**
Zulage für Wandhöhen über 3,50 m, Dispersionsanstrich
Menge: 140,000 m²

**03.24 Dispersionsanstrich Stützen, eckig**
Dispersionsanstrich, an Stützen, gespachtelt oder verputzt, in Qualitätsstufe Q3, mit glatter Vliesbekleidung (Malervlies, Glattvlies), eckiger Querschnitt, Abmessungen von ca. 30/30 cm bis ca. 40/40 cm, bestehend aus Grund- und Schluss- anstrich, mit konservierungsmittel-, lösemittel- und weich- macherfreier, stumpfmatter Dispersionsfarbe, Nassabrieb- beständigkeit R-Klasse min. 2, Kontrastverhältnis H10-Klasse 1, Glanzgrad stumpfmatt, gut deckend, weiß bis hell getönt, Wandhöhen bis ca. 3,50 m
Menge: 31,000 m

*Hinweis*
- - - - - - - - - - - - - - -

**03.25 Zulage Akzentfäche, leicht getönt**
Zulage für Ausführung des Dispersionsanstrichs, als Akzent- fläche, leicht getönt, Hellbezugswert > 65, Nassabriebbeständig- keit R-Klasse min. 2, an Wandflächen, Farbton nach Wahl des AG
Menge: 450,000 m²

**03.26 Zulage Akzentfäche, mittel getönt**
Zulage für Ausführung des Dispersionsanstrichs, als Akzent- fläche, mittel getönt, Hellbezugswert >25 und <65, Nassabrieb- beständigkeit R-Klasse min. 2, an Wandflächen, Farbton nach Wahl des AG
Menge: 450,000 m²

**03.27 Zulage Akzentfäche, satt getönt**
Zulage für Ausführung des Dispersionsanstrichs, als Akzent- fläche, satt getönt, Hellbezugswert < 25, Nassabriebbeständig- keit R-Klasse min. 2, an Wandflächen, Farbton nach Wahl des AG
Menge: 450,000 m²

**03.28 Zulage Geschossbezeichnung**
Zulage für Geschossbezeichnungen, an den Wänden im Bereich der Treppenhäuser unf Aufzugsanlagen, bestehend aus einer Zahl und zwei Buschstaben, Höhe bis ca. 2,00 m, in Akzentfarbe, satt getönt, Hellbezugswert < 25, Nassabrieb- beständigkeit R-Klasse min. 2, Farbe nach Wahl des AG, einschl. Abklebearbeiten bzw. Schalblonen
Menge: 32,000 Stk

*Hinweis*
- - - - - - - - - - - - - - -

**03.29 Dispersionsanstrich, reinigungsfähig, Wandflächen, H bis 3,50m**
Dispersionsanstrich, an Wandflächen, reinigungsfähig, ab- waschbar, gespachtelt oder verputzt, in Qualitätsstufe Q3, mit glatter Vliesbekleidung (Malervlies, Glattvlies), bestehend aus Grund- und Schlussanstrich, mit konservierungsmittel-, löse- mittel- und weichmacherfreier, stumpfmatter Dispersionsfarbe, Nassabriebbeständigkeit R-Klasse 1, Kontrastverhältnis H10- Klasse 2, Glanzgrad stumpfmatt, gut deckend, weiß bis hell getönt, Wandhöhen bis ca. 3,50 m
Menge: 4420,000 m²

**03.30 Dispersionsanstrich, reinigungsfähig, Wandflächen, H bis 3,50m, Kleinflächen**
Dispersionsanstrich, an Wandflächen, reinigungsfähig, ab- waschbar, in Kleinflächen bis 2,5 m², gespachtelt oder verputzt, in Qualitätsstufe Q3, mit glatter Vliesbekleidung (Malervlies, Glattvlies), bestehend aus Grund- und Schlussanstrich, mit konservierungsmittel-, lösemittel- und weichmacherfreier, stumpfmatter Dispersionsfarbe, Nassabriebbeständigkeit R- Klasse 1, Kontrastverhältnis H10-Klasse 2, Glanzgrad stumpf- matt, gut deckend, weiß bis hell getönt, Wandhöhen bis ca. 3,50 m
Menge: 95,000 m²

**03.31 Dispersionsanstrich, reinigungsfähig, Leibungen, T 20cm**
Dispersionsanstrich, an Wandflächen, reinigungsfähig, ab- waschbar, an Leibungen, Tiefe bis ca. 20 cm, Kanten gefast (ca. 3 cm), gespachtelt oder verputzt, in Qualitätsstufe Q3, mit glatter Vliesbekleidung (Malervlies, Glattvlies), bestehend aus Grund- und Schlussanstrich, mit konservierungsmittel-, löse- mittel- und weichmacherfreier, stumpfmatter Dispersionsfarbe, Nassabriebbeständigkeit R- Klasse 1, Kontrastverhältnis H10- Klasse 2, Glanzgrad stumpfmatt, gut deckend, weiß bis hell getönt, Wandhöhen bis ca. 3,50 m
Menge: 425,000 m

**03.32 Dispersionsanstrich, reinigungsfähig, Stützen, eckig**
Dispersionsanstrich, an Stützen, reinigungsfähig, abwaschbar, gespachtelt oder verputzt, in Qualitätsstufe Q3, mit glatter Vlies- bekleidung (Malervlies, Glattvlies), eckiger Querschnitt, Abmessungen von ca. 30/30 cm bis ca. 40/40 cm, bestehend aus Grund- und Schlussanstrich, mit konservierungsmittel-, lösemittel- und weichmacherfreier, stumpfmatter Dispersions- farbe, Nassabriebbeständigkeit R-Klasse 1, Kontrastverhältnis H10-Klasse 2, Glanzgrad stumpfmatt, gut deckend, weiß bis hell getönt, Wandhöhen bis ca. 3,50 m
Menge: 3,000 m

*Hinweis*
- - - - - - - - - - - - - - -

**03.33 Dispersionsanstrich, desinfektionsmittelbeständig, Wandflächen, H bis 3,50m**
Dispersionsanstrich, an Wandflächen mit erhöhten Hygiene- anforderungen, gespachtelt oder verputzt, in Qualitätsstufe Q3, mit glatter Vliesbekleidung (Malervlies), bestehend aus Grund- und Schlussanstrich, mit konservierungsmittel-, lösemittel- und weichmacherfreier, stumpfmatter Dispersionsfarbe, Nassabrieb- beständigkeit R-Klasse 1, Kontrastverhältnis H10-Klasse 2, Glanzgrad stumpfmatt, gut deckend, weiß bis hell getönt, desinfektionsmittelbeständig gemäß Prüfnachweis, Wandhöhen bis ca. 3,50 m
Menge: 8970,000 m²

**03.34 Dispersionsanstrich, desinfektionsmittelbeständig, Wandflächen, H bis 3,50m, Kleinflächen**
Dispersionsanstrich, an Wandflächen mit erhöhten Hygiene- anforderungen, in Kleinflächen bis 2,5 m², gespachtelt oder verputzt, in Qualitätsstufe Q3, mit glatter Vliesbekleidung (Malervlies), bestehend aus Grund- und Schlussanstrich, mit konservierungsmittel-, lösemittel- und weichmacherfreier, stumpfmatter Dispersionsfarbe, Nassabriebbeständigkeit R- Klasse 1, Kontrastverhältnis H10-Klasse 2, Glanzgrad stumpf- matt, gut deckend, weiß bis hell getönt, desinfektions- mittelbeständig gemäß Prüfnachweis, Wandhöhen bis ca. 3,50 m
Menge: 195,000 m²

**03.35 Dispersionsanstrich, desinfektionsmittelbeständig, Leibungen, T 20cm**
Dispersionsanstrich, an Wandflächen mit erhöhten Hygiene- anforderungen, an Leibungen, Tiefe bis ca. 20 cm, Kanten gefast (ca. 3 cm), gespachtelt oder verputzt, in Qualitätsstufe Q3, mit glatter Vliesbekleidung (Malervlies), bestehend aus Grund- und Schlussanstrich, mit konservierungsmittel-, löse- mittel- und weichmacherfreier, stumpfmatter Dispersions- farbe, Nassabriebbeständigkeit R- Klasse 1, Kontrastverhältnis H10- Klasse 2, Glanzgrad stumpfmatt, gut deckend, weiß bis hell getönt, desinfektionsmittelbeständig gemäß Prüfnachweis, Wandhöhen bis ca. 3,50 m
Menge: 865,000 m

**03.36 Dispersionsanstrich, desinfektionsmittelbeständig, Stützen, eckig**
Dispersionsanstrich, an Stützen mit erhöhten Hygienean- forderungen, gespachtelt oder verputzt, in Qualitätsstufe Q3, mit glatter Vliesbekleidung (Malervlies), eckiger Querschnitt, Abmessungen von ca. 30/30 cm bis ca. 40/40 cm, bestehend aus Grund- und Schlussanstrich, mit konservierungsmittel-, lösemittel- und weichmacherfreier, stumpfmatter Dispersions- farbe, Nassabriebbeständigkeit R-Klasse 1, Kontrastverhältnis H10-Klasse 2, Glanzgrad stumpfmatt, gut deckend, weiß bis hell getönt, desinfektionsmittelbeständig gemäß Prüfnachweis, Wandhöhen bis ca. 3,50 m
Menge: 3,000 m

*Hinweis*
- - - - - - - - - - - - - - -

**03.37 Eckprofil**
Eckprofil, feuerverzinkt, als Zulage, Breite ca. 25 mm, liefern, im Spachtelbett ansetzen und flächeneben einspachteln
Menge: 875,000 m

**03.38 Kantenschutzprofil VA**
Kantenschutzprofil, aus Edelstahl, L-förmig, 90°-Aueßenecke an stoßgefährdeten Wandecken, Dicke min. 2 mm, Höhe ca. 1.200 mm, freie Enden gefast, für kantenlosen Übergang zur Wand, nicht sichbar befestigt
Menge: 75,000 Stk

**03.39 Zulage Einbauten**
Zulage für den Mehraufwand und das Anarbeiten im Bereich von technischen Einbauten und Ausstattungen, wie z. B. Installationen / Geräte der Haustechnik, Lüftungsgitter, Durch- reichen, Displays, Blenden etc., für alle Leistungen dieses Titels
Menge: 500,000 m

**03.40 Übergang Bestandsgebäude**
Übergang zu Bestandsgebäude herstellen, im Bereich von Tür- öffnungen, dreiseitig, in Einzellängen von ca. 1,30 bis 2,10 m, Höhen bis ca. 2,26 m, bestehend aus:
- Reinigung der Übergangsbereiche
- Ausfüllen der Übergangsfugen mit Mineralwolle, Füllung
  bis ca. 0,10 m³/m, Baustoffklasse A1, WLG 040
- Fugenschnur, dichtend, für Fugenbreiten bis ca. 10 mm,

Untergrundvorbereitung, Spachtelung, Vliesbekleidung und Anstrich werden gesondert vergütet
Position nur für Mehraufwand für Anpassungen an den Bestand
Menge: 40,000 m

**03.41 Musterfläche anlegen und protokollieren**
Musterfläche anlegen, mindestens für jeden Farbton der Dispersionsanstriche, bestehend aus komplettem System- aufbau einschl. Untergrundvorbereitung, Größe der Muster- fläche bis ca. 1,00 m², auf Anweisung des AG, vor Ausführung der Arbeiten, einschl. Vorlage von je zwei Handmustern (ca. DIN A3) je Farbton vor Ausführung
Menge: 10,000 Stk

**03.42 Nacharbeiten / Nachstreichen, Wandflächen**
*** Pauschalposition
Nacharbeiten / Nachstreicharbeiten, nach Fertigmontage der Haustechnik- und Ausbaugewerke, für alle Wandanstriche der Positionen zuvor, Mengenansatz bis max. 20% der gesamten Wandflächen (Anstrich), auf Anweisung des AG
Menge: 1,000 psch

### Titel 04 Decken und Unterzüge

**04.1 Spachtelung Deckenfugen**
Spachtelung, von Fugen, Deckenstöße, Dispersionsspachtel- masse, Betondecken, mittlere Schichtdicke bis ca. 3 mm, konservierungsmittel-, lösemittel- und weichmacherfrei, wasser- dampfdiffusionsfähig, spritzfähig, einschl. Schleifarbeiten und Gewebeband, Breite bis ca. 50 cm
Menge: 115,000 m

**04.2 Spachtelung Deckenfugen, Ecken**
Spachtelung, von Anschlussfugen Wand / Decke, Dispersions- spachtelmasse, Betondecken und -wände, mittlere Schichtdicke bis ca. 3 mm, konservierungsmittel-, lösemittel- und weich- macherfrei, wasserdampfdiffusionsfähig, spritzfähig, einschl. Schleifarbeiten und Gewebeband, Breite bis ca. 50 cm
Menge: 250,000 m

**04.3 Spachtelung Stahlbetondecken, Q3**
Spachtelung, vollflächig, Dispersionsspachtelmasse, auf Beton- decken, von Qualitätsstufe Q2 auf Q3, mittlere Schichtdicke ca. 3 mm, konservierungsmittel-, lösemittel- und weichmacherfrei, wasserdampfdiffusionsfähig, spritzfähig, Höhe bis ca. 3,50 m, einschl. Schleifarbeiten
Menge: 385,000 m²

**04.4 Spachtelung Gipskartondecken, Q3**
Spachtelung, vollflächig, Dispersionsspachtelmasse, auf Gips- kartondecken, gespachtelt, von Qualitätsstufe Q2 auf Q3, mittlere Schichtdicke ca. 3 mm, konservierungsmittel-, löse- mittel- und weichmacherfrei, wasserdampfdiffusionsfähig, spritz- fähig, Höhe bis ca. 3,50 m, einschl. Schleifarbeiten
Menge: 195,000 m²

**04.5 Spachtelung GK-Fries, B 19cm, Q3**
Spachtelung, vollflächig, Dispersionsspachtelmasse, auf Fries der Gipskartondecken, gespachtelt, Breite ca. 19 cm, von Qualitätsstufe Q2 auf Q3, mittlere Schichtdicke ca. 3 mm, konservierungsmittel-, lösemittel- und weichmacherfrei, wasser- dampfdiffusionsfähig, spritzfähig, Höhe bis ca. 3,50 m, einschl. Schleifarbeiten
Menge: 75,000 m

**04.6 Spachtelung Versprünge, Q3, Kleinflächen**
Spachtelung, vollflächig, Dispersionsspachtelmasse, Decken- versprünge, Decken aus Stahlbeton bzw. Gipskarton, ge- spachtelt, von Qualitätsstufe Q2 auf Q3, mittlere Schichtdicke ca. 3 mm, konservierungsmittel-, lösemittel- und weichmacher- frei, wasserdampfdiffusionsfähig, spritzfähig, Höhe bis ca. 3,50 m, in Kleinflächen bis 2,5 m², einschl. Schleifarbeiten
Menge: 85,000 m²

**04.7 Spachtelung Unterzüge, Q3**
Spachtelung, vollflächig, Dispersionsspachtelmasse, auf Unter- zügen aus Beton, von Qualitätsstufe Q2 auf Q3, mittlere Schichtdicke ca. 3 mm, konservierungsmittel-, lösemittel- und weichmacherfrei, wasserdampfdiffusionsfähig, spritzfähig, Höhe bis ca. 3,50 m, dreiseitig, Abwicklung bis ca. 1,25 m/lfm, einschl. Schleifarbeiten
Menge: 60,000 m

**04.8 Spachtelung Deckenstirnseiten, Q3**
Spachtelung, vollflächig, Dispersionsspachtelmasse, auf Stirn- seiten der Decken aus Stahlbeton, Deckenstärke bis ca. 32 cm, von Qualitätsstufe Q2 auf Q3, mittlere Schichtdicke ca. 3 mm, konservierungsmittel-, lösemittel- und weichmacherfrei, wasser- dampfdiffusionsfähig, spritzfähig, Höhe bis ca. 3,50 m, einschl. Schleifarbeiten
Menge: 12,000 m

**04.9 Spachtelung Lichtkuppeln, Q3**
Spachtelung, vollflächig, Dispersionsspachtelmasse, auf Lei- bungsbekleidungen der Lichtkuppeln, aus Gipskarton, gespach- telt, Tiefe bis ca. 60 cm, von Qualitätsstufe Q2 auf Q3, mittlere Schichtdicke ca. 3 mm, konservierungsmittel-, lösemittel- und weichmacherfrei, wasserdampfdiffusionsfähig, spritzfähig, Höhe bis ca. 3,50 m, einschl. Schleifarbeiten
Menge: 20,000 m

**04.10 Zulage Deckenflächen, H über 3,50m, Q3**
Zulage für Deckenhöhen über 3,50 m, Spachtelung, vollflächig
Menge: 155,000 m²

**04.11 Zulage Unterzüge, H über 3,50m, Q3**
Zulage für Unterzughöhen über 3,50 m, Spachtelung, voll- flächig, dreiseitig, Abwicklung bis ca. 1,25 m/lfm
Menge: 11,500 m

*Hinweis*
- - - - - - - - - - - - - - -

**04.12 Vliesbekleidung Decken**
Tapezieren der Deckenflächen, gespachtelt oder verputzt, in Qualitätsstufe Q3, mit glatter Vliesbekleidung aus Glasvlies, Flächengewicht min. 140 gr/m², Verarbeitung im Doppelschnitt- verfahren, Deckenhöhen bis ca. 3,50 m, einschl. Kleber nach Herstellervorgabe
Menge: 580,000 m²

**04.13 Vliesbekleidung GK-Fries, B bis 19cm**
Tapezieren der Deckenfriese, Gipskartondecken, Breite bis ca. 19 cm gespachtelt oder verputzt, in Qualitätsstufe Q3, mit glatter Vliesbekleidung aus Glasvlies, Flächengewicht min. 140 gr/m², Verarbeitung im Doppelschnittverfahren, Deckenhöhen bis ca. 3,50 m, einschl. Kleber nach Herstellervorgabe
Menge: 75,000 m

**04.14 Vliesbekleidung Versprüngen, bis 2,5m²**
Tapezieren der Deckenversprünge, vertikal, Einzelflächen bis ca. 2,5 m², Höhe bis ca. 75 cm, gespachtelt oder verputzt, in Qualitätsstufe Q3, mit glatter Vliesbekleidung aus Glasvlies, Flächengewicht min. 140 gr/m² Verarbeitung im Doppelschnitt- verfahren, Deckenhöhen bis ca. 3,50 m, einschl. Kleber nach Herstellervorgabe
Menge: 85,000 m²

**04.15 Vliesbekleidung Unterzüge**
Tapezieren der Unterzüge, gespachtelt oder verputzt, in Quali- tätsstufe Q3, mit glatter Vliesbekleidung aus Glasvlies, Flächen- gewicht min. 140 gr/m², Verarbeitung im Doppelschnittver- fahren, Deckenhöhen bis ca. 3,50 m, dreiseitig, Abwicklung bis ca. 1,25 m/lfm, einschl. Kleber nach Herstellervorgabe
Menge: 60,000 m

**04.16 Vliesbekleidung Deckenstirnseiten**
Tapezieren der Deckenstirnseiten, Deckenstärke bis ca. 32 cm, gespachtelt oder verputzt, in Qualitätsstufe Q3, mit glatter Vlies- bekleidung aus Glasvlies, Flächengewicht min. 140 gr/m², Verarbeitung im Doppelschnittverfahren, Deckenhöhen bis ca. 3,50 m, einschl. Kleber nach Herstellervorgabe
Menge: 12,000 m

**04.17 Vliesbekleidung Lichtkuppeln**
Tapezieren auf Leibungsbekleidungen der Lichtkuppeln, aus Gipskarton, gespachtelt, Tiefe bis ca. 60 cm, in Qualitätsstufe Q3, mit glatter Vliesbekleidung aus Glasvlies, Flächengewicht min. 140 gr/m², Verarbeitung im Doppelschnittverfahren, Deckenhöhen bis ca. 3,50 m, einschl. Kleber nach Hersteller- vorgabe
Menge: 20,000 m

**04.18 Zulage Deckenflächen, H über 3,50m**
Zulage für Höhen über 3,50 m, glatte Vliesbekleidung aus Glas- vlies, an Deckenflächen
Menge: 155,000 m²

**04.19 Zulage Unterzug, H über 3,50m**
Zulage für Höhen über 3,50 m, glatte Vliesbekleidung aus Glas- vlies, an Unterzügen, Abwicklung bis ca. 1,25 m/lfm
Menge: 11,500 m

*Hinweis*
- - - - - - - - - - - - - - -

**04.20 Dispersionsanstrich Decken**
Dispersionsanstrich, an Deckenflächen, gespachtelt oder ver- putzt, in Qualitätsstufe Q3, mit glatter Vliesbekleidung (Maler- vlies), bestehend aus Grund- und Schlussanstrich, mit konser- vierungsmittel-, lösemittel- und weichmacherfreier, stumpf- matter Dispersionsfarbe, Nassabriebbeständigkeit R-Klasse min. 2, Kontrastverhältnis H10-Klasse 1, Glanzgrad stumpfmatt, gut deckend, weiß bis hell getönt, Deckenhöhen bis ca. 3,50 m
Menge: 580,000 m²

**04.21 Dispersionsanstrich GK-Fries, B bis 19cm**
Dispersionsanstrich, an Deckenfries, Gipskartondecken, Breite bis ca. 19 cm in Qualitätsstufe Q3, mit glatter Vliesbekleidung (Malervlies), bestehend aus Grund- und Schlussanstrich, mit konservierungsmittel-, lösemittel- und weichmacherfreier, stumpfmatter Dispersionsfarbe, Nassabriebbeständigkeit R- Klasse min. 2, Kontrastverhältnis H10-Klasse 1, Glanzgrad stumpfmatt, gut deckend, weiß bis hell getönt, Deckenhöhen bis ca. 3,50 m
Menge: 75,000 m

**04.22 Dispersionsanstrich Versprünge, bis 2,5m²**
Dispersionsanstrich, an Deckenversprüngen, vertikal, Einzel- flächen bis ca. 2,5 m², Höhe bis ca. 75 cm, Gipskartondecken, gespachtelt oder verputzt, in Qualitätsstufe Q3, mit glatter Vliesbekleidung (Malervlies),, bestehend aus Grund- und Schlussanstrich, mit konservierungsmittel-, lösemittel- und weichmacherfreier, stumpfmatter Dispersionsfarbe, Nassabrieb- beständigkeit R-Klasse min. 2, Kontrastverhältnis H10-Klasse 1, Glanzgrad stumpfmatt, gut deckend, weiß bis hell getönt, Deckenhöhen bis ca. 3,50 m
Menge: 85,000 m²

**04.23 Dispersionsanstrich Unterzüge**
Dispersionsanstrich, an Unterzügen, gespachtelt oder verputzt, in Qualitätsstufe Q3, mit glatter Vliesbekleidung (Malervlies), bestehend aus Grund- und Schlussanstrich, mit konser- vierungsmittel-, lösemittel- und weichmacherfreier, stumpf- matter Dispersionsfarbe, Nassabriebbeständigkeit R-Klasse min. 2, Kontrastverhältnis H10-Klasse 1, Glanzgrad stumpfmatt, gut deckend, weiß bis hell getönt, dreiseitig, Abwicklung bis ca. 1,25 m/lfm, Deckenhöhen bis ca. 3,50 m
Menge: 60,000 m

**04.24 Dispersionsanstrich Deckenstirnseiten**
Dispersionsanstrich, an Deckenstirnseiten, Deckenstärke bis ca. 32 cm, gespachtelt oder verputzt, in Qualitätsstufe Q3, mit glatter Vliesbekleidung (Malervlies), bestehend aus Grund- und Schlussanstrich, mit konservierungsmittel-, lösemittel- und weichmacherfreier, stumpfmatter Dispersionsfarbe, Nassabrieb- beständigkeit R-Klasse min. 2, Kontrastverhältnis H10-Klasse 1, Glanzgrad stumpfmatt, gut deckend, weiß bis hell getönt, Deckenhöhen bis ca. 3,50 m
Menge: 12,000 m

**04.25 Dispersionsanstrich Lichtkuppeln**
Dispersionsanstrich, an Leibungsbekleidungen der Licht- kuppeln, aus Gipskarton, gespachtelt, Tiefe bis ca. 60 cm, in Qualitätsstufe Q3, mit glatter Vliesbekleidung (Malervlies), bestehend aus Grund- und Schlussanstrich, mit konser- vierungsmittel-, lösemittel- und weichmacherfreier, stumpf- matter Dispersionsfarbe, Nassabriebbeständigkeit R-Klasse min. 2, Kontrastverhältnis H10-Klasse 1, Glanzgrad stumpfmatt, gut deckend, weiß bis hell getönt, Deckenhöhen bis ca. 3,50 m
Menge: 20,000 m

**04.26 Zulage Deckenflächen, H über 3,50m**
Zulage für Deckenhöhen über 3,50 m, Dispersionanstrich
Menge: 155,000 m²

**04.27 Zulage Unterzug, H über 3,50m**
Zulage für Höhen über 3,50 m, Dispersionsanstrich an Unter- zügen, Abwicklung bis ca. 1,25 m/lfm
Menge: 11,500 m

*Hinweis*
- - - - - - - - - - - - - - -

**04.28 Zulage Einbauten**
Zulage für den Mehraufwand und das Anarbeiten im Bereich von technischen Einbauten und Ausstattungen, wie z. B. Installationen / Geräte der Haustechnik, Lüftungsgitter, Ein- und Auslässe, Blenden etc., für alle Leistungen dieses Titels
Menge: 500,000 m

**04.29 Musterfläche anlegen und protokollieren**
Musterfläche anlegen, mindestens für jeden Farbton der Dispersionsanstriche, bestehend aus komplettem System- aufbau einschl. Untergrundvorbereitung, Größe der Muster- fläche bis ca. 1,00 m², auf Anweisung des AG, vor Ausführung der Arbeiten, einschl. Vorlage von je zwei Handmustern (ca. DIN A3) je Farbton vor Ausführung
Menge: 3,000 Stk

**04.30 Nacharbeiten / Nachstreichen, Deckenflächen**
*** Pauschalposition
Nacharbeiten / Nachstreicharbeiten, nach Fertigmontage der Haustechnik- und Ausbaugewerke, für alle Deckenanstriche der Positionen zuvor, Mengenansatz bis max. 20% der gesamten Deckenflächen (Anstrich), auf Anweisung des AG
Menge: 1,000 psch

### Titel 05 Podest- und Treppenlaufuntersichten

**05.1 Spachtelung Podestuntersichten, Q3**
Spachtelung, vollflächig, Dispersionsspachtelmasse, auf Po- destuntersichten, aus Beton, von Qualitätsstufe Q2 auf Q3, mittlere Schichtdicke ca. 3 mm, konservierungsmittel-, löse- mittel- und weichmacherfrei, wasserdampfdiffusionsfähig, spritz- fähig, Höhe bis ca. 3,50 m, einschl. Schleifarbeiten
Menge: 106,000 m²

**05.2 Spachtelung Treppenlaufuntersichten, Q3**
Spachtelung, vollflächig, Dispersionsspachtelmasse, auf Trep- penlaufuntersichten, geneigt, aus Beton, von Qualitätsstufe Q2 auf Q3, mittlere Schichtdicke ca. 3 mm, konservierungsmittel-, lösemittel- und weichmacherfrei, wasserdampfdiffusionsfähig, spritzfähig, Höhe bis ca. 3,50 m, einschl. Schleifarbeiten
Menge: 208,000 m²

**05.3 Spachtelung Podeststirnseiten, H 15cm, Q3**
Spachtelung, vollflächig, Dispersionsspachtelmasse, auf Stirn- seiten der Treppenpodeste, aus Stahlbeton, Deckenstärke bis ca. 15 cm, von Qualitätsstufe Q2 auf Q3, mittlere Schichtdicke ca. 3 mm, konservierungsmittel-, lösemittel- und weichmacher- frei, wasserdampfdiffusionsfähig, spritzfähig, Höhe bis ca. 3,50 m, einschl. Schleifarbeiten
Menge: 7,500 m

**05.4 Spachtelung Treppenwangen, H 25cm, Q3**
Spachtelung, vollflächig, Dispersionsspachtelmasse, auf Stirn- seiten der Treppenwangen, geneigt, aus Stahlbeton, Decken- stärke bis ca. 25 cm, von Qualitätsstufe Q2 auf Q3, mittlere Schichtdicke ca. 3 mm, konservierungsmittel-, lösemittel- und weichmacherfrei, wasserdampfdiffusionsfähig, spritzfähig, Höhe bis ca. 3,50 m, einschl. Schleifarbeiten
Menge: 78,000 m

*Hinweis*
- - - - - - - - - - - - - - -

**05.5 Vliesbekleidung Podestuntersichten**
Tapezieren der Podestuntersichten, gespachtelt oder verputzt, in Qualitätsstufe Q3, mit glatter Vliesbekleidung (Malervlies, Glattvlies), Flächengewicht min. 150 gr/m² Verarbeitung im Doppelschnittverfahren, Höhe bis ca. 3,50 m, einschl. Kleber nach Herstellervorgabe
Menge: 106,000 m²

**05.6 Vliesbekleidung Treppenlaufuntersichten**
Tapezieren der Treppenlaufuntersichten, geneigt, gespachtelt oder verputzt, in Qualitätsstufe Q3, mmit glatter Vliesbekleidung (Malervlies, Glattvlies), Flächengewicht min. 150 gr/m², Verarbeitung im Doppelschnittverfahren, Höhe bis ca. 3,50 m, einschl. Kleber nach Herstellervorgabe
Menge: 208,000 m²

**05.7 Vliesbekleidung Podeststirnseiten, H 15cm**
Tapezieren der Stirnseiten der Treppenpodeste, Deckenstärke bis ca. 15 cm, gespachtelt oder verputzt, in Qualitätsstufe Q3, mit glatter Vliesbekleidung (Malervlies, Glattvlies), Flächen- gewicht min. 150 gr/m², Verarbeitung im Doppelschnittver- fahren, Höhe bis ca. 3,50 m, einschl. Kleber nach Hersteller- vorgabe
Menge: 7,500 m

**05.8 Vliesbekleidung an Treppenwangen, H bis 25cm**
Tapezieren der Stirnseiten der Treppenwangen, geneigt, Deckenstärke bis ca. 25 cm, gespachtelt oder verputzt, in Qualitätsstufe Q3, mit glatter Vliesbekleidung (Malervlies, Glatt- vlies), Flächengewicht min. 150 gr/m², Verarbeitung im Doppel- schnittverfahren, Höhe bis ca. 3,50 m, einschl. Kleber nach Herstellervorgabe
Menge: 78,000 m

*Hinweis*
- - - - - - - - - - - - - - -

**05.9 Dispersionsanstrich Podestuntersichten**
Dispersionsanstrich, der Podestuntersichten, gespachtelt oder verputzt, in Qualitätsstufe Q3, mit glatter Vliesbekleidung (Malervlies), bestehend aus Grund- und Schlussanstrich, mit konservierungsmittel-, lösemittel- und weichmacherfreier, stumpfmatter Dispersionsfarbe, Nassabriebbeständigkeit R- Klasse min. 2, Kontrastverhältnis H10-Klasse 1, Glanzgrad stumpf- matt, gut deckend, weiß bis hell getönt, Höhe bis ca. 3,50 m
Menge: 106,000 m²

**05.10 Dispersionsanstrich Treppenlaufuntersichten**
Dispersionsanstrich, der Treppenlaufuntersichten, geneigt, ge- spachtelt oder verputzt, in Qualitätsstufe Q3, mit glatter Vlies- bekleidung (Malervlies), bestehend aus Grund- und Schluss- anstrich, mit konservierungsmittel-, lösemittel- und weich- macherfreier, stumpfmatter Dispersionsfarbe, Nassabriebbe- ständigkeit R-Klasse min. 2, Kontrastverhältnis H10-Klasse 1, Glanzgrad stumpfmatt, gut deckend, weiß bis hell getönt, Höhe bis ca. 3,50 m
Menge: 208,000 m²

**05.11 Dispersionsanstrich Podeststirnseiten, H 15cm**
Dispersionsanstrich, der Stirnseiten der Treppenpodeste, Deckenstärke bis ca. 15 cm, gespachtelt oder verputzt, in Qualitätsstufe Q3, mit glatter Vliesbekleidung (Malervlies), bestehend aus Grund- und Schlussanstrich, mit konser- vierungsmittel-, lösemittel- und weichmacherfreier, stumpf- matter Dispersionsfarbe, Nassabriebbeständigkeit R-Klasse 1, Kontrastverhältnis H10-Klasse min. 2, Glanzgrad stumpfmatt, gut deckend, weiß bis hell getönt, Höhe bis ca. 3,50 m
Menge: 7,500 m

**05.12 Dispersionsanstrich Treppenwangen, H bis 25cm**
Dispersionsanstrich, auf Stirnseiten der Treppenwangen Deckenstärke bis ca. 25 cm, geneigt, gespachtelt oder verputzt, in Qualitätsstufe Q3, mit glatter Vliesbekleidung (Malervlies), bestehend aus Grund- und Schlussanstrich, mit konser- vierungsmittel-, lösemittel- und weichmacherfreier, stumpf- matter Dispersionsfarbe, Nassabriebbeständigkeit R-Klasse 1, Kontrastverhältnis H10-Klasse min. 2, Glanzgrad stumpfmatt, gut deckend, weiß bis hell getönt, Höhe bis ca. 3,50 m
Menge: 78,000 m

*Hinweis*
- - - - - - - - - - - - - - -

**05.13 Musterfläche anlegen und protokollieren**
Musterfläche anlegen, mindestens für jeden Farbton der Dispersionsanstriche, bestehend aus komplettem System- aufbau einschl. Untergrundvorbereitung, Größe der Muster- fläche bis ca. 1,00 m², auf Anweisung des AG, vor Ausführung der Arbeiten, einschl. Vorlage von je zwei Handmustern (ca. DIN A3) je Farbton vor Ausführung
Menge: 3,000 Stk

**05.14 Nacharbeiten / Nachstreichen, Podest- und Treppenflächen**
*** Pauschalposition
Nacharbeiten / Nachstreicharbeiten, nach Fertigmontage der Haustechnik- und Ausbaugewerke, für alle Podest- und Treppenanstriche der Positionen zuvor, Mengenansatz bis max. 20% der gesamten Podest- und Treppenflächen (Anstrich), auf Anweisung des AG
Menge: 1,000 psch

### Titel 06 Sonstiges

**06.1 Dauerelastische Versiegelung, Acryl**
Dauerelastische Versiegelung, mit Fugendichtstoff aus Acryl, Fugenbreite bis ca. 10 mm, an Fugen, Ecken, Übergängen, Profilen, Leisten und Einbauten, einschl. ggf. erfoderlicher Abklebearbeiten
Menge: 32850,000 m

**06.2 Dauerelastische Versiegelung, Silikon**
Dauerelastische Versiegelung, mit Fugendichtstoff aus Silikon, Fugenbreite bis ca. 10 mm, an Fugen, Ecken, Übergängen, Profilen, Leisten und Einbauten, einschl. ggf. erfoderlicher Abklebearbeiten
Menge: 2000,000 m

**06.3 Schutzmaßnahmen Verglasungen / Sichtflächen**
Schutzabdeckung an Fenstern, Türen, Bau- und Anlagenteilen, Verglasungen etc., aus PE-Folie, Dicke min. 0,3 mm, an- bringen, einschl. Abklebearbeiten, nach Fertigstellung der Arbeiten wieder entfernen und fachgerecht entsorgen
Menge: 1900,000 m²

**06.4 Schutzmaßnahmen Innengeländer**
Schutzabdeckung an Innengeländern, beidseitig, Höhe bis ca. 1,35 m, aus PE-Folie, Dicke min. 0,3 mm, anbringen, einschl. Abklebearbeiten, nach Fertigstellung der Arbeiten wieder ent- fernen und fachgerecht entsorgen
Menge: 98,000 m

**06.5 Schutzmaßnahmen Einbauten / Ausstattung**
Schutzabdeckung an Einbauten und Ausstattungen, wie z. B. Installationen / Geräte der Haustechnik, Lüftungsgitter, Durch- reichen, Displays, Blenden etc., aus PE-Folie, Dicke min. 0,3 mm, in Einzelflächen bis ca. 2,5 m², anbringen, einschl. Ab- klebearbeiten, nach Fertigstellung der Arbeiten wieder entfernen und fachgerecht entsorgen
Menge: 350,000 m²

**06.6 Schutzmaßnahmen Profile, Leisten**
Schutzabdeckung an Profilen und Leisten, wie z. B. Sockel- leisten, Abschlussprofilen von Wandbelägen etc., mit Abklebe- band, nach Fertigstellung der Arbeiten wieder entfernen und fachgerecht entsorgen
Menge: 11500,000 m

**06.7 Schutzmaßnahmen Deckenflächen**
Schutzabdeckung an Rasterdecken und Deckenrändern, aus PE-Folie, Dicke min. 0,3 mm, anbringen, einschl. Abklebe- arbeiten, nach Fertigstellung der Arbeiten wieder entfernen und fachgerecht entsorgen
Menge: 16125,000 m²

**06.8 Schutzmaßnahmen Estrichflächen**
Schutzabdeckung auf Estrichflächen, aus PE-Folie, dampfdiffu- suionsoffen Dicke min. 0,3 mm, anbringen, einschl. Abklebe- arbeiten, nach Fertigstellung der Arbeiten wieder entfernen und fachgerecht entsorgen
Menge: 17750,000 m²

### Titel 07 Verrechnungssätze

**07.1 Bauvorarbeiter/-in**
Stundenlohnarbeiten durch Bauvorarbeiter/-in

Der Verrechnungssatz für die jeweilige Arbeitskraft umfasst sämtliche Aufwendungen wie Lohn- und Gehaltskosten, Lohn- und Gehaltsnebenkosten, Zuschläge, lohngebundene und lohnabhängige Kosten, sonstige Sozialkosten, Gemeinkosten, Wagnis und Gewinn.
Menge: 10,000 h

**07.2 Baufacharbeiter/-in**
Stundenlohnarbeiten durch Baufacharbeiter/-in

Der Verrechnungssatz für die jeweilige Arbeitskraft umfasst sämtliche Aufwendungen wie Lohn- und Gehaltskosten, Lohn- und Gehaltsnebenkosten, Zuschläge, lohngebundene und lohnabhängige Kosten, sonstige Sozialkosten, Gemeinkosten, Wagnis und Gewinn.
Menge: 10,000 h

**07.3 Bauhelfer/-in**
Stundenlohnarbeiten durch Bauhelfer/-in

Der Verrechnungssatz für die jeweilige Arbeitskraft umfasst sämtliche Aufwendungen wie Lohn- und Gehaltskosten, Lohn- und Gehaltsnebenkosten, Zuschläge, lohngebundene und lohnabhängige Kosten, sonstige Sozialkosten, Gemeinkosten, Wagnis und Gewinn.
Menge: 10,000 h
